# Tubería de policloruro de vinilo clorado (PVC-C), "JIMTEN"

- Propiedad del archivo: CYPE INGENIEROS, S.A.
- Formato: FIEBDC-3/2002
- Ámbito geográfico: Región de Murcia
- Divisa: EUR
- Costes indirectos: 3.00 %
- IVA: 21.00 %

## I Instalaciones

### IH Tuberías para fluidos

#### IHV Tuberías de PVC

**IHV011** m Tubería de policloruro de vinilo clorado (PVC-C), "JIMTEN".
Tubería formada por tubo de policloruro de vinilo clorado (PVC-C), HTA "JIMTEN", de 32 mm de diámetro exterior, PN=16 bar y 2,4 mm de espesor. Instalación en superficie. Incluso material auxiliar para montaje y sujeción a la obra, accesorios y piezas especiales.
Incluye: Replanteo. Colocación y fijación de tubos, accesorios y piezas especiales. Realización de pruebas de servicio.
Criterio de medición de proyecto: Longitud medida según documentación gráfica de Proyecto.
Criterio de medición de obra: Se medirá la longitud realmente ejecutada según especificaciones de Proyecto.

| Código | Ud | Descripción | Rendimiento | Precio | Importe |
|---|---|---|---|---|---|
| mt37tvj400a | Ud | Material auxiliar para montaje y sujeción a la obra de las tuberías de policloruro de vinilo clorado (PVC-C), HTA "JIMTEN", de 32 mm de diámetro exterior. (material) | 1.000 | 0.90 | 0.90 |
| mt37tvj010ag | m | Tubo de policloruro de vinilo clorado (PVC-C), HTA "JIMTEN", de 32 mm de diámetro exterior, PN=16 bar y 2,4 mm de espesor, según UNE-EN ISO 15877-2, con el precio incrementado el 30% en concepto de accesorios y piezas especiales. (material) | 1.000 | 23.37 | 23.37 |
| op00ato010 |  | Atornillador. | 1.000 | 0.00 | 0.00 |
| op00mar010 |  | Martillo. | 1.000 | 0.00 | 0.00 |
| op00tal010 |  | Taladro. | 1.000 | 0.00 | 0.00 |
| mo008 | h | Oficial 1ª fontanero. (mano de obra) | 0.060 | 23.16 | 1.39 |
| mo107 | h | Ayudante fontanero. (mano de obra) | 0.060 | 21.75 | 1.31 |
| % | % | Costes directos complementarios | 2 % | 26.97 | 0.54 |
|  |  | Costes directos |  |  | 27.51 |
