# Sensor de radón

- Propiedad del archivo: CYPE INGENIEROS, S.A.
- Formato: FIEBDC-3/2002
- Ámbito geográfico: Región de Murcia
- Divisa: EUR
- Costes indirectos: 3.00 %
- IVA: 21.00 %

## I Instalaciones

### IN Protección frente al radón

#### INC Sistemas de control automático

**INC010** Ud Sensor de radón.
Sensor inteligente de radón, de 82x96x44 mm, con alimentación por cable a 12/24 Vcc o a pilas en caso de corte del suministro eléctrico, rango de medición entre 1 y 1000000 Bq/m³, con led indicador de situación, sonda de temperatura ambiente, sonda de humedad, salida analógica e interfaz RS-485, con posibilidad de comunicación con los protocolos ZigBee y Modbus RTU. Incluso elementos de fijación.
Incluye: Colocación y fijación. Conexionado y comprobación de su correcto funcionamiento.
Criterio de medición de proyecto: Número de unidades previstas, según documentación gráfica de Proyecto.
Criterio de medición de obra: Se medirá el número de unidades realmente ejecutadas según especificaciones de Proyecto.

| Código | Ud | Descripción | Rendimiento | Precio | Importe |
|---|---|---|---|---|---|
| mt41srd020a | Ud | Sensor inteligente de radón, de 82x96x44 mm, con alimentación por cable a 12/24 Vcc o a pilas en caso de corte del suministro eléctrico, rango de medición entre 1 y 1000000 Bq/m³, con led indicador de situación, sonda de temperatura ambiente, sonda de humedad, salida analógica e interfaz RS-485, con posibilidad de comunicación con los protocolos ZigBee y Modbus RTU, con elementos de fijación. (material) | 1.000 | 1878.80 | 1878.80 |
| op00ato010 |  | Atornillador. | 1.000 | 0.00 | 0.00 |
| op00mar010 |  | Martillo. | 1.000 | 0.00 | 0.00 |
| op00tal010 |  | Taladro. | 1.000 | 0.00 | 0.00 |
| mo011 | h | Oficial 1ª montador. (mano de obra) | 0.149 | 23.16 | 3.45 |
| mo080 | h | Ayudante montador. (mano de obra) | 0.149 | 21.78 | 3.25 |
| % | % | Costes directos complementarios | 2 % | 1885.50 | 37.71 |
|  |  | Costes directos |  |  | 1923.21 |
