# Hidrante bajo nivel de tierra

- Propiedad del archivo: CYPE INGENIEROS, S.A.
- Formato: FIEBDC-3/2002
- Ámbito geográfico: Región de Murcia
- Divisa: EUR
- Costes indirectos: 3.00 %
- IVA: 21.00 %

## I Instalaciones

### IO Contra incendios

#### IOB Sistemas de abastecimiento de agua

**IOB045** Ud Hidrante bajo nivel de tierra.
Hidrante bajo nivel de tierra, de 3" DN 80 mm de diámetro, con dos salidas de 1 1/2" DN 45 mm, racores, tapones y arqueta. Incluso elementos de fijación.
Incluye: Replanteo. Fijación del conjunto al fondo de la arqueta. Montaje, conexionado y comprobación de su correcto funcionamiento.
Criterio de medición de proyecto: Número de unidades previstas, según documentación gráfica de Proyecto.
Criterio de medición de obra: Se medirá el número de unidades realmente ejecutadas según especificaciones de Proyecto.

| Código | Ud | Descripción | Rendimiento | Precio | Importe |
|---|---|---|---|---|---|
| mt41hid030jb | Ud | Hidrante bajo nivel de tierra, de 3" DN 80 mm de diámetro, con dos salidas de 1 1/2" DN 45 mm, racores, tapones y arqueta. Incluso elementos de fijación. Certificada por AENOR según UNE-EN 14339. (material) | 1.000 | 546.77 | 546.77 |
| mo008 | h | Oficial 1ª fontanero. (mano de obra) | 0.746 | 23.16 | 17.28 |
| mo107 | h | Ayudante fontanero. (mano de obra) | 0.746 | 21.75 | 16.23 |
| % | % | Costes directos complementarios | 2 % | 580.28 | 11.61 |
|  |  | Costes directos |  |  | 591.89 |
