# Sellado de paso de tubería combustible, con banda intumescente. Sistema "HILTI"

- Propiedad del archivo: CYPE INGENIEROS, S.A.
- Formato: FIEBDC-3/2002
- Ámbito geográfico: Región de Murcia
- Divisa: EUR
- Costes indirectos: 3.00 %
- IVA: 21.00 %

## I Instalaciones

### IO Contra incendios

#### IOJ Protección pasiva contra incendios: instalaciones

**IOJ161** Ud Sellado de paso de tubería combustible, con banda intumescente. Sistema "HILTI".
Sellado de paso de tubería de PVC, de 50 mm de diámetro nominal exterior, y de entre 2,2 y 3,6 mm de espesor, en muro de 15 cm de espesor, para protección pasiva contra incendios y garantizar la resistencia al fuego EI 120, formado por una capa de banda intumescente, modelo CFS-W EL "HILTI", de 45x4,5 mm, por ambas caras y sellador acrílico con propiedades ignífugas, modelo CFS-S ACR CW "HILTI", color blanco como material de relleno.
Incluye: Limpieza y preparación del paramento. Inserción del material de relleno. Colocación de la banda alrededor del tubo. Inserción de la banda en la abertura. Sellado de la junta. Limpieza final.
Criterio de medición de proyecto: Número de unidades previstas, según documentación gráfica de Proyecto.
Criterio de medición de obra: Se medirá el número de unidades realmente ejecutadas según especificaciones de Proyecto.

| Código | Ud | Descripción | Rendimiento | Precio | Importe |
|---|---|---|---|---|---|
| mt41phi010g | Ud | Cartucho de 310 ml de sellador acrílico con propiedades ignífugas, modelo CFS-S ACR CW "HILTI", color blanco, para sellado de juntas y aberturas lineales. (material) | 0.756 | 12.80 | 9.68 |
| mt41phi110d | Ud | Banda intumescente, modelo CFS-W EL "HILTI", de 45x4,5 mm, suministrada en rollos de 10 m de longitud. (material) | 0.035 | 441.00 | 15.44 |
| mo113 | h | Peón ordinario construcción. (mano de obra) | 0.169 | 21.19 | 3.58 |
| % | % | Costes directos complementarios | 2 % | 28.70 | 0.57 |
|  |  | Costes directos |  |  | 29.27 |
