# Sellado de paso de tubería combustible, con abrazadera intumescente cortafuego, suministrada en rollos. Sistema "PROMAT"

- Propiedad del archivo: CYPE INGENIEROS, S.A.
- Formato: FIEBDC-3/2002
- Ámbito geográfico: Región de Murcia
- Divisa: EUR
- Costes indirectos: 3.00 %
- IVA: 21.00 %

## I Instalaciones

### IO Contra incendios

#### IOJ Protección pasiva contra incendios: instalaciones

**IOJ172** Ud Sellado de paso de tubería combustible, con abrazadera intumescente cortafuego, suministrada en rollos. Sistema "PROMAT".
Sellado de paso de tubería de PVC, de 50 mm de diámetro nominal exterior, en muro de 15 cm de espesor, para protección pasiva contra incendios y garantizar la resistencia al fuego EI 120, según UNE-EN 1366-3, con masilla intumescente monocomponente, a base de resinas acrílicas, con propiedades ignífugas, Promaseal-A "PROMAT", color blanco, Euroclase D-s2, d0 de reacción al fuego, según UNE-EN 13501-1, apta para ser pintada y abrazaderas intumescentes con propiedades ignífugas, Promastop-UCE "PROMAT", en cada cara del muro. Incluso elementos de fijación.
Incluye: Limpieza y preparación del paramento. Aplicación de la masilla intumescente. Colocación de las abrazaderas alrededor del tubo. Cierre de las abrazaderas. Fijación de las abrazaderas al paramento soporte.
Criterio de medición de proyecto: Número de unidades previstas, según documentación gráfica de Proyecto.
Criterio de medición de obra: Se medirá el número de unidades realmente ejecutadas según especificaciones de Proyecto.

| Código | Ud | Descripción | Rendimiento | Precio | Importe |
|---|---|---|---|---|---|
| mt41php090a | m | Abrazadera intumescente con propiedades ignífugas, Promastop-UCE "PROMAT", para tubería combustible, suministrada en rollos, con elementos de fijación. (material) | 0.077 | 77.84 | 5.99 |
| mt41php030a | Ud | Cartucho de 310 ml de masilla intumescente monocomponente, a base de resinas acrílicas, con propiedades ignífugas, Promaseal-A "PROMAT", color blanco, Euroclase D-s2, d0 de reacción al fuego, según UNE-EN 13501-1, apta para ser pintada, clase Y1, según EOTA TR024. (material) | 0.219 | 7.13 | 1.56 |
| mo020 | h | Oficial 1ª construcción. (mano de obra) | 0.121 | 22.53 | 2.73 |
| mo113 | h | Peón ordinario construcción. (mano de obra) | 0.121 | 21.19 | 2.56 |
| % | % | Costes directos complementarios | 2 % | 12.84 | 0.26 |
|  |  | Costes directos |  |  | 13.10 |
