# Conducto de ventilación y extracción de humos, con resistencia al fuego, de placas de silicato cálcico, sistema "PROMAT"

- Propiedad del archivo: CYPE INGENIEROS, S.A.
- Formato: FIEBDC-3/2002
- Ámbito geográfico: Región de Murcia
- Divisa: EUR
- Costes indirectos: 3.00 %
- IVA: 21.00 %

## I Instalaciones

### IO Contra incendios

#### IOJ Protección pasiva contra incendios: instalaciones

**IOJ222** m² Conducto de ventilación y extracción de humos, con resistencia al fuego, de placas de silicato cálcico, sistema "PROMAT".
Conducto horizontal de ventilación, de cuatro caras, para garantizar una resistencia al fuego interior de 120 minutos y una resistencia al fuego exterior de 120 minutos, según UNE-EN 1366-1, de placas de silicato cálcico Promatect-AD "PROMAT", de 1200x2500 mm y 50 mm de espesor, con los bordes cuadrados, fijadas con tornillos autoperforantes 4,8x90 mm. Incluso estructura soporte, adhesivo K84 "PROMAT" y placa de silicato cálcico Promatect-H "PROMAT", para el refuerzo de juntas.
Incluye: Replanteo. Marcado, montaje y posterior anclaje de la estructura soporte. Corte y ajuste de las placas. Montaje y fijación de las placas. Tratamiento de juntas.
Criterio de medición de proyecto: Superficie medida según documentación gráfica de Proyecto, desde las caras exteriores del conducto.
Criterio de medición de obra: Se medirá la superficie realmente ejecutada según especificaciones de Proyecto, desde las caras exteriores del conducto.

| Código | Ud | Descripción | Rendimiento | Precio | Importe |
|---|---|---|---|---|---|
| mt41www050b | Ud | Repercusión, por m², de estructura soporte para conductos de ventilación realizados con placas, compuesta de: varillas roscadas, perfiles angulares, tacos, tuercas y arandelas. (material) | 1.000 | 9.27 | 9.27 |
| mt12plo020a | m² | Placa de silicato cálcico Promatect-AD "PROMAT", de 1200x2500 mm y 50 mm de espesor, con los bordes cuadrados, Euroclase A1 de reacción al fuego, según UNE-EN 13501-1, apta para ser revestida. (material) | 1.050 | 63.20 | 66.36 |
| mt12psg081h | Ud | Tornillo autoperforante 4,8x90 mm. (material) | 16.000 | 0.07 | 1.12 |
| mt12ppo020a | kg | Adhesivo a base de silicato cálcico en emulsión acuosa, K84 "PROMAT". (material) | 0.100 | 4.89 | 0.49 |
| mt12plo030a | m² | Placa de silicato cálcico Promatect-H "PROMAT", de 1200x2500 mm y 10 mm de espesor, con los bordes cuadrados, Euroclase A1 de reacción al fuego, según UNE-EN 13501-1, apta para ser revestida. (material) | 0.100 | 25.28 | 2.53 |
| mt12psg081d | Ud | Tornillo autoperforante 3,5x35 mm. (material) | 12.000 | 0.01 | 0.12 |
| mo053 | h | Oficial 1ª montador de prefabricados interiores. (mano de obra) | 0.647 | 23.16 | 14.98 |
| mo100 | h | Ayudante montador de prefabricados interiores. (mano de obra) | 0.647 | 21.78 | 14.09 |
| % | % | Costes directos complementarios | 2 % | 108.96 | 2.18 |
|  |  | Costes directos |  |  | 111.14 |
