# Protección pasiva contra incendios de elemento estructural reforzado con fibra de carbono, con placas de silicato cálcico. Sistema "PROMAT"

- Propiedad del archivo: CYPE INGENIEROS, S.A.
- Formato: FIEBDC-3/2002
- Ámbito geográfico: Región de Murcia
- Divisa: EUR
- Costes indirectos: 3.00 %
- IVA: 21.00 %

## I Instalaciones

### IO Contra incendios

#### IOR Protección pasiva contra incendios: estructuras

**IOR102** m² Protección pasiva contra incendios de elemento estructural reforzado con fibra de carbono, con placas de silicato cálcico. Sistema "PROMAT".
Protección pasiva contra incendios de viga reforzada con laminado de fibra de carbono Drizoro Composite "DRIZORO", con placas de silicato cálcico Promatect-XS "PROMAT", de 1200x2500 mm y 25 mm de espesor, con los bordes cuadrados, para protección pasiva contra incendios y garantizar la resistencia al fuego EI 120, según UNE-EN 1365-2. Incluso tornillería para la fijación de las placas, manta de silicato, Promaglaf "PROMAT" para la protección del refuerzo y adhesivo K84 "PROMAT", para el sellado de juntas.
Criterio de valoración económica: El precio no incluye el refuerzo de fibra de carbono.
Incluye: Protección del refuerzo. Corte de las placas. Fijación de las placas. Sellado de juntas.
Criterio de medición de proyecto: Superficie medida según documentación gráfica de Proyecto.
Criterio de medición de obra: Se medirá la superficie realmente ejecutada según especificaciones de Proyecto.

| Código | Ud | Descripción | Rendimiento | Precio | Importe |
|---|---|---|---|---|---|
| mt41php100d | m² | Manta de silicato, Promaglaf "PROMAT". (material) | 1.000 | 1.26 | 1.26 |
| mt12plo050d | m² | Placa de silicato cálcico Promatect-XS "PROMAT", de 1200x2500 mm y 25 mm de espesor, con los bordes cuadrados, Euroclase A1 de reacción al fuego, según UNE-EN 13501-1. (material) | 2.050 | 37.53 | 76.94 |
| mt12ppo020a | kg | Adhesivo a base de silicato cálcico en emulsión acuosa, K84 "PROMAT". (material) | 0.250 | 4.89 | 1.22 |
| mt12pna028a | Ud | Taco de expansión M6. (material) | 4.000 | 0.13 | 0.52 |
| mt12psg081d | Ud | Tornillo autoperforante 3,5x35 mm. (material) | 8.000 | 0.01 | 0.08 |
| mo011 | h | Oficial 1ª montador. (mano de obra) | 0.597 | 23.16 | 13.83 |
| mo080 | h | Ayudante montador. (mano de obra) | 0.597 | 21.78 | 13.00 |
| % | % | Costes directos complementarios | 2 % | 106.85 | 2.14 |
|  |  | Costes directos |  |  | 108.99 |
