# Protección pasiva contra incendios de estructura metálica, con placas de silicato cálcico. Sistema "PROMAT"

- Propiedad del archivo: CYPE INGENIEROS, S.A.
- Formato: FIEBDC-3/2002
- Ámbito geográfico: Región de Murcia
- Divisa: EUR
- Costes indirectos: 3.00 %
- IVA: 21.00 %

## I Instalaciones

### IO Contra incendios

#### IOR Protección pasiva contra incendios: estructuras

**IOR022** m Protección pasiva contra incendios de estructura metálica, con placas de silicato cálcico. Sistema "PROMAT".
Sistema de protección pasiva contra incendios de viga de acero HEA 100, protegida en 3 caras, con una resistencia al fuego de 30 minutos, según UNE-EN 13381-4, sistema "PROMAT", mediante recubrimiento con placas de silicato cálcico Promatect-XS "PROMAT", de 1200x2500 mm y 12,7 mm de espesor, con los bordes cuadrados, fijadas con grapas. Incluso tiras de placas colocadas entre las alas del perfil para la fijación de las placas.
Incluye: Replanteo. Colocación de las tiras de placas. Fijación de las placas con grapas.
Criterio de medición de proyecto: Longitud medida según documentación gráfica de Proyecto.
Criterio de medición de obra: Se medirá la longitud realmente ejecutada según especificaciones de Proyecto.

| Código | Ud | Descripción | Rendimiento | Precio | Importe |
|---|---|---|---|---|---|
| mt12plo050a | m² | Placa de silicato cálcico Promatect-XS "PROMAT", de 1200x2500 mm y 12,7 mm de espesor, con los bordes cuadrados, Euroclase A1 de reacción al fuego, según UNE-EN 13501-1. (material) | 0.243 | 23.91 | 5.81 |
| mt12psg115b | Ud | Grapa para fijación de placas. (material) | 20.000 | 0.21 | 4.20 |
| mo053 | h | Oficial 1ª montador de prefabricados interiores. (mano de obra) | 1.029 | 23.16 | 23.83 |
| mo100 | h | Ayudante montador de prefabricados interiores. (mano de obra) | 1.029 | 21.78 | 22.41 |
| % | % | Costes directos complementarios | 2 % | 56.25 | 1.13 |
|  |  | Costes directos |  |  | 57.38 |
