# Puesto de control de red de rociadores

- Propiedad del archivo: CYPE INGENIEROS, S.A.
- Formato: FIEBDC-3/2002
- Ámbito geográfico: Región de Murcia
- Divisa: EUR
- Costes indirectos: 3.00 %
- IVA: 21.00 %

## I Instalaciones

### IO Contra incendios

#### IOT Sistemas de extinción fijos

**IOT010** Ud Puesto de control de red de rociadores.
Puesto de control de rociadores con actuación eléctrica, de 6" DN 150 mm de diámetro, unión brida y ranura, formado por válvula de diluvio y trim tipo D de acero galvanizado con válvula de retención, para sistema de riesgo especial con acción previa de doble enclavamiento. Incluso válvula de compuerta de husillo ascendente y cierre elástico, compresor monofásico de 247 l/min de caudal y depósito de 25 litros de capacidad, alarma hidráulica con motor de agua y gong, accesorios y piezas especiales para conexión a la red de distribución de agua.
Incluye: Replanteo. Montaje, conexionado y comprobación de su correcto funcionamiento.
Criterio de medición de proyecto: Número de unidades previstas, según documentación gráfica de Proyecto.
Criterio de medición de obra: Se medirá el número de unidades realmente ejecutadas según especificaciones de Proyecto.

| Código | Ud | Descripción | Rendimiento | Precio | Importe |
|---|---|---|---|---|---|
| mt41pcr040r | Ud | Puesto de control de rociadores con actuación eléctrica, de 6" DN 150 mm de diámetro, unión brida y ranura, formado por válvula de diluvio y trim tipo D de acero galvanizado con válvula de retención. (material) | 1.000 | 6317.57 | 6317.57 |
| mt41svc010d | Ud | Válvula de compuerta de husillo ascendente y cierre elástico, unión con bridas, de 6" de diámetro, PN=10 bar, formada por cuerpo, disco en cuña y volante de fundición dúctil y husillo de acero inoxidable. (material) | 1.000 | 615.50 | 615.50 |
| mt41pcr041a | Ud | Accesorios para el mantenimiento del aire, para compresor. (material) | 1.000 | 504.85 | 504.85 |
| mt41pcr024a | Ud | Compresor de correa con asa y ruedas, de 750x320x700 mm, 247 l/min de caudal, depósito de 25 litros de capacidad, 10 bar de presión máxima, 1,5 kW de potencia, para alimentación monofásica a 230 V y 50 Hz de frecuencia. (material) | 1.000 | 1082.39 | 1082.39 |
| mt41pcr100a | Ud | Alarma hidráulica, con motor de agua y gong de aleación de aluminio. (material) | 1.000 | 350.82 | 350.82 |
| mt41pcr300n | Ud | Accesorios y piezas especiales para conexión de puesto de control de rociadores a red de distribución de agua. (material) | 1.000 | 46.93 | 46.93 |
| mo008 | h | Oficial 1ª fontanero. (mano de obra) | 29.855 | 23.16 | 691.44 |
| mo107 | h | Ayudante fontanero. (mano de obra) | 29.855 | 21.75 | 649.35 |
| % | % | Costes directos complementarios | 2 % | 10258.85 | 205.18 |
|  |  | Costes directos |  |  | 10464.03 |
