# Sellado de junta de dilatación, con sellador elástico. Sistema "HILTI"

- Propiedad del archivo: CYPE INGENIEROS, S.A.
- Formato: FIEBDC-3/2002
- Ámbito geográfico: Región de Murcia
- Divisa: EUR
- Costes indirectos: 3.00 %
- IVA: 21.00 %

## I Instalaciones

### IO Contra incendios

#### IOU Protección pasiva contra incendios: juntas

**IOU011** m Sellado de junta de dilatación, con sellador elástico. Sistema "HILTI".
Sellado de junta de dilatación vertical en muro, con una anchura media de junta de 6 mm, para protección pasiva contra incendios y garantizar la resistencia al fuego EI 180, con panel rígido de lana mineral, según UNE-EN 13162, de 40 mm de espesor como material de relleno, recubierto por ambas caras con una capa de 6 mm de espesor de sellador elástico de silicona con propiedades ignífugas, modelo CFS-S SIL CW "HILTI", color blanco.
Incluye: Limpieza y preparación de la junta. Inserción del material de relleno. Aplicación del sellador. Alisado con espátula. Limpieza final.
Criterio de medición de proyecto: Longitud medida según documentación gráfica de Proyecto.
Criterio de medición de obra: Se medirá la longitud realmente ejecutada según especificaciones de Proyecto.

| Código | Ud | Descripción | Rendimiento | Precio | Importe |
|---|---|---|---|---|---|
| mt16lra010b | m² | Panel rígido de lana mineral, según UNE-EN 13162, no revestido, de 40 mm de espesor, resistencia térmica 1,1 m²K/W, conductividad térmica 0,035 W/(mK), Euroclase A1 de reacción al fuego según UNE-EN 13501-1, capacidad de absorción de agua a corto plazo <=1 kg/m² y factor de resistencia a la difusión del vapor de agua 1. (material) | 0.041 | 13.59 | 0.56 |
| mt41phi020g | Ud | Cartucho de 310 ml de sellador elástico de silicona con propiedades ignífugas, modelo CFS-S SIL CW "HILTI", color blanco, para sellado de juntas y aberturas lineales. (material) | 0.232 | 28.60 | 6.64 |
| mo113 | h | Peón ordinario construcción. (mano de obra) | 0.159 | 21.19 | 3.37 |
| % | % | Costes directos complementarios | 2 % | 10.57 | 0.21 |
|  |  | Costes directos |  |  | 10.78 |
