# Bajante para sistema de drenaje sifónico de cubierta, sistema Akasison "JIMTEN"

- Propiedad del archivo: CYPE INGENIEROS, S.A.
- Formato: FIEBDC-3/2002
- Ámbito geográfico: Región de Murcia
- Divisa: EUR
- Costes indirectos: 3.00 %
- IVA: 21.00 %

## I Instalaciones

### IS Evacuación de aguas

#### ISB Bajantes

**ISB030** m Bajante para sistema de drenaje sifónico de cubierta, sistema Akasison "JIMTEN".
Bajante para sistema de drenaje sifónico de cubierta, formada por tubería templada mediante tratamiento térmico adicional, de polietileno de alta densidad (PEAD/HDPE), de 50 mm de diámetro exterior y 3,0 mm de espesor, sistema Akasison "JIMTEN", con fijación a la pared cada 1 m mediante varillas con placas de sujeción y abrazaderas para el tubo, manguitos electrosoldables en el extremo superior y manguitos de dilatación cada 5 m y en el extremo inferior, con te 90° de registro.
Incluye: Replanteo del recorrido de la bajante y de la situación de los elementos de sujeción. Presentación en seco de los tubos. Fijación del material auxiliar para montaje y sujeción a la obra. Montaje, conexionado y comprobación de su correcto funcionamiento. Realización de pruebas de servicio.
Criterio de medición de proyecto: Longitud medida según documentación gráfica de Proyecto.
Criterio de medición de obra: Se medirá la longitud realmente ejecutada según especificaciones de Proyecto.

| Código | Ud | Descripción | Rendimiento | Precio | Importe |
|---|---|---|---|---|---|
| mt11aka200 | Ud | Varilla roscada. (material) | 1.000 | 0.60 | 0.60 |
| mt11aka145a | Ud | Placa de soporte de acero galvanizado, con rosca de 1/2" de diámetro, sistema Akasison "JIMTEN", para la realización de puntos guía. (material) | 1.000 | 6.00 | 6.00 |
| mt11aka140c | Ud | Abrazadera para tubería de 50 mm de diámetro, de acero galvanizado, con rosca de 1/2" de diámetro, sistema Akasison "JIMTEN", para la realización de puntos guía. (material) | 1.000 | 5.00 | 5.00 |
| mt11aka130a | Ud | Placa de soporte, de acero galvanizado, con rosca de 1/2" de diámetro, sistema Akasison "JIMTEN", para la realización de puntos fijos. (material) | 0.200 | 4.99 | 1.00 |
| mt11aka120c | Ud | Abrazadera para tubería de 50 mm de diámetro, de acero galvanizado, con rosca de 1/2" de diámetro, sistema Akasison "JIMTEN", para la realización de puntos fijos. (material) | 0.200 | 5.17 | 1.03 |
| mt11aka040ca | m | Tubería templada mediante tratamiento térmico adicional, de polietileno de alta densidad (PEAD/HDPE), de 50 mm de diámetro exterior y 3 mm de espesor, sistema Akasison "JIMTEN", en tramos de 5 m de longitud. (material) | 1.050 | 4.00 | 4.20 |
| mt11aka100b | Ud | Manguito electrosoldable de polietileno de alta densidad (PEAD/HDPE), de 50 mm de diámetro interior, sistema Akasison "JIMTEN". (material) | 0.100 | 5.17 | 0.52 |
| mt11aka170b | Ud | Manguito compensador de dilataciones de polietileno de alta densidad (PEAD/HDPE), de 50 mm de diámetro interior, sistema Akasison "JIMTEN". (material) | 0.200 | 14.00 | 2.80 |
| mt11aka180b | Ud | Conjunto de dos abrazaderas de sujeción de acero inoxidable, de 50 mm de diámetro interior, sistema Akasison "JIMTEN". (material) | 0.200 | 5.00 | 1.00 |
| mt11aka160b | Ud | Te 90° de registro de polietileno de alta densidad (PEAD/HDPE), de 50 mm de diámetro exterior y 3 mm de espesor, sistema Akasison "JIMTEN", diámetro exterior de la derivación 50 mm. (material) | 0.050 | 25.00 | 1.25 |
| op00ato010 |  | Atornillador. | 1.000 | 0.00 | 0.00 |
| op00mar010 |  | Martillo. | 1.000 | 0.00 | 0.00 |
| op00tal010 |  | Taladro. | 1.000 | 0.00 | 0.00 |
| mo008 | h | Oficial 1ª fontanero. (mano de obra) | 0.119 | 23.16 | 2.76 |
| mo107 | h | Ayudante fontanero. (mano de obra) | 0.060 | 21.75 | 1.31 |
| % | % | Costes directos complementarios | 2 % | 27.47 | 0.55 |
|  |  | Costes directos |  |  | 28.02 |
