# Canalón visto de piezas cerámicas

- Propiedad del archivo: CYPE INGENIEROS, S.A.
- Formato: FIEBDC-3/2002
- Ámbito geográfico: Región de Murcia
- Divisa: EUR
- Costes indirectos: 3.00 %
- IVA: 21.00 %

## I Instalaciones

### IS Evacuación de aguas

#### ISC Canalones

**ISC015** m Canalón visto de piezas cerámicas.
Canalón en T de barro cocido, para recogida de aguas, formado por piezas fijadas con mortero de cemento, industrial, M-7,5, con una pendiente mínima del 0,5%. Incluso piezas especiales, remates finales y piezas de conexión a bajantes.
Incluye: Replanteo del recorrido del canalón. Montaje, conexionado y comprobación de su correcto funcionamiento.
Criterio de medición de proyecto: Longitud medida según documentación gráfica de Proyecto.
Criterio de medición de obra: Se medirá la longitud realmente ejecutada según especificaciones de Proyecto.

| Código | Ud | Descripción | Rendimiento | Precio | Importe |
|---|---|---|---|---|---|
| mt36cba010a | Ud | Canalón en T de barro cocido, circular, de 25 cm de longitud. (material) | 6.000 | 3.84 | 23.04 |
| mt36cba011a | Ud | Canalón en T de barro cocido con tapa, circular, de 25 cm de longitud. (material) | 5.500 | 4.08 | 22.44 |
| mt36cba012a | Ud | Pieza de conexión de canalón en T de barro cocido, circular, a bajante, de 25 cm de longitud. (material) | 0.200 | 10.27 | 2.05 |
| mt08aaa010a | m³ | Agua. (material) | 0.007 | 1.50 | 0.01 |
| mt09mif010da | t | Mortero industrial para albañilería, de cemento, color gris, categoría M-7,5 (resistencia a compresión 7,5 N/mm²), suministrado en sacos, según UNE-EN 998-2. (material) | 0.038 | 56.97 | 2.16 |
| mo008 | h | Oficial 1ª fontanero. (mano de obra) | 1.194 | 23.16 | 27.65 |
| mo107 | h | Ayudante fontanero. (mano de obra) | 1.294 | 21.75 | 28.14 |
| % | % | Costes directos complementarios | 2 % | 105.49 | 2.11 |
|  |  | Costes directos |  |  | 107.60 |
