# Bajante de pared simple de acero inoxidable

- Propiedad del archivo: CYPE INGENIEROS, S.A.
- Formato: FIEBDC-3/2002
- Ámbito geográfico: Región de Murcia
- Divisa: EUR
- Costes indirectos: 3.00 %
- IVA: 21.00 %

## I Instalaciones

### IT Transporte

#### ITB Bajantes para descarga de ropa sucia o residuos, embolsados

**ITB010** m Bajante de pared simple de acero inoxidable.
Bajante para descarga de ropa sucia o residuos, embolsados, formada por tubo de pared simple de acero inoxidable AISI 304, de 450 mm de diámetro interior. Incluso accesorios y material auxiliar para montaje y sujeción a la obra.
Criterio de valoración económica: El precio no incluye las compuertas.
Incluye: Replanteo. Presentación de tubos y accesorios. Fijación del material auxiliar para montaje y sujeción a la obra. Montaje. Conexionado y comprobación de su correcto funcionamiento.
Criterio de medición de proyecto: Longitud medida según documentación gráfica de Proyecto.
Criterio de medición de obra: Se medirá la longitud realmente ejecutada según especificaciones de Proyecto.

| Código | Ud | Descripción | Rendimiento | Precio | Importe |
|---|---|---|---|---|---|
| mt20din301a | Ud | Material auxiliar para montaje y sujeción a la obra de los tubos de pared simple de acero inoxidable AISI 304, de 450 mm de diámetro interior. (material) | 1.000 | 10.66 | 10.66 |
| mt20din300aq | m | Tubo de pared simple de acero inoxidable AISI 304, de 450 mm de diámetro interior, con el precio incrementado el 80% en concepto de accesorios. (material) | 1.000 | 319.94 | 319.94 |
| mo011 | h | Oficial 1ª montador. (mano de obra) | 0.448 | 23.16 | 10.38 |
| mo080 | h | Ayudante montador. (mano de obra) | 0.448 | 21.78 | 9.76 |
| % | % | Costes directos complementarios | 2 % | 350.74 | 7.01 |
|  |  | Costes directos |  |  | 357.75 |
