# Silla salvaescaleras

- Propiedad del archivo: CYPE INGENIEROS, S.A.
- Formato: FIEBDC-3/2002
- Ámbito geográfico: Región de Murcia
- Divisa: EUR
- Costes indirectos: 3.00 %
- IVA: 21.00 %

## I Instalaciones

### IT Transporte

#### ITS Salvaescaleras

**ITS030** Ud Silla salvaescaleras.
Silla salvaescaleras, uso interior, para salvar desniveles de escaleras rectilíneas y pendientes fijas. Con un recorrido máximo de 5 m, una capacidad máxima de carga de 140 kg, una velocidad de 0,12 m/s, con reposabrazos, asiento y reposapiés plegable, rail de aluminio instalado en la escalera mediante fijaciones a los peldaños. Cuadro eléctrico y dobles circuitos eléctricos de protección, limitadores de velocidad, freno motor electromagnético y demás dispositivos de seguridad según normativa vigente. Totalmente montada, conexionada y probada.
Incluye: Preparación de la zona de trabajo. Colocación de las guías y fijaciones. Montaje de la silla sobre las guías. Conexionado con la red eléctrica. Colocación y conexión de las botoneras y de los sistemas de seguridad.
Criterio de medición de proyecto: Número de unidades previstas, según documentación gráfica de Proyecto.
Criterio de medición de obra: Se medirá el número de unidades realmente ejecutadas según especificaciones de Proyecto.

| Código | Ud | Descripción | Rendimiento | Precio | Importe |
|---|---|---|---|---|---|
| mt39ses200b | Ud | Silla salvaescaleras, uso interior, para salvar desniveles de escaleras rectilíneas y pendientes fijas. Con un recorrido máximo de 5 m, una capacidad máxima de carga de 140 kg, una velocidad de 0,12 m/s, con reposabrazos, asiento y reposapiés plegable, rail de aluminio instalado en la escalera mediante fijaciones a los peldaños. Cuadro eléctrico y dobles circuitos eléctricos de protección, limitadores de velocidad, freno motor electromagnético y demás dispositivos de seguridad según normativa vigente. (material) | 1.000 | 6160.00 | 6160.00 |
| mo016 | h | Oficial 1ª instalador de aparatos elevadores. (mano de obra) | 5.971 | 23.16 | 138.29 |
| mo085 | h | Ayudante instalador de aparatos elevadores. (mano de obra) | 5.971 | 21.75 | 129.87 |
| % | % | Costes directos complementarios | 2 % | 6428.16 | 128.56 |
|  |  | Costes directos |  |  | 6556.72 |
