# Conducto de ventilación de sección rectangular

- Propiedad del archivo: CYPE INGENIEROS, S.A.
- Formato: FIEBDC-3/2002
- Ámbito geográfico: Región de Murcia
- Divisa: EUR
- Costes indirectos: 3.00 %
- IVA: 21.00 %

## I Instalaciones

### IV Ventilación

#### IVG Ventilación mecánica para garajes

**IVG020** m² Conducto de ventilación de sección rectangular.
Conducto de chapa galvanizada de 1,0 mm de espesor, con clasificación de resistencia al fuego E600/120 y juntas transversales con brida tipo Metu y sellada con masilla resistente a altas temperaturas. Incluso accesorios de montaje y elementos de fijación.
Incluye: Replanteo del recorrido de los conductos. Marcado y posterior anclaje de los soportes de los conductos. Montaje y fijación de conductos. Conexiones entre la red de conductos y los ventiladores o cajas de ventilación. Comprobación de su correcto funcionamiento. Realización de pruebas de servicio.
Criterio de medición de proyecto: Superficie proyectada, según documentación gráfica de Proyecto, calculada como producto del perímetro por la longitud del tramo, medida entre los ejes de los elementos o de los puntos a conectar, sin descontar las piezas especiales.
Criterio de medición de obra: Se medirá la superficie realmente ejecutada según especificaciones de Proyecto.

| Código | Ud | Descripción | Rendimiento | Precio | Importe |
|---|---|---|---|---|---|
| mt42con115p | Ud | Repercusión, por m², de material auxiliar para fijación a la obra de conductos autoportantes para la distribución de aire en ventilación y climatización. (material) | 1.000 | 2.30 | 2.30 |
| mt42con110p | m² | Chapa galvanizada de 1 mm de espesor, con clasificación de resistencia al fuego E600/120 y juntas transversales con brida tipo Metu y sellada con masilla resistente a altas temperaturas, para la formación de conductos autoportantes para la distribución de aire en ventilación y climatización. (material) | 1.050 | 15.31 | 16.08 |
| mo013 | h | Oficial 1ª montador de conductos de chapa metálica. (mano de obra) | 0.547 | 23.16 | 12.67 |
| mo084 | h | Ayudante montador de conductos de chapa metálica. (mano de obra) | 0.547 | 21.78 | 11.91 |
| % | % | Costes directos complementarios | 2 % | 42.96 | 0.86 |
|  |  | Costes directos |  |  | 43.82 |
