# Ventilador de impulsión de aire exterior

- Propiedad del archivo: CYPE INGENIEROS, S.A.
- Formato: FIEBDC-3/2002
- Ámbito geográfico: Región de Murcia
- Divisa: EUR
- Costes indirectos: 3.00 %
- IVA: 21.00 %

## I Instalaciones

### IV Ventilación

#### IVG Ventilación mecánica para garajes

**IVG010** Ud Ventilador de impulsión de aire exterior.
Ventilador helicoidal mural con hélice de plástico reforzada con fibra de vidrio, motor para alimentación monofásica a 230 V y 50 Hz de frecuencia, con protección térmica, aislamiento clase F, grado de protección IP65 y caja de bornes ignífuga con condensador, de 2500 r.p.m., potencia absorbida 0,25 kW, caudal máximo 2160 m³/h, nivel de presión sonora 65 dBA. Incluso elementos antivibratorios, elementos de fijación y accesorios.
Incluye: Colocación y fijación del ventilador. Conexionado y comprobación de su correcto funcionamiento.
Criterio de medición de proyecto: Número de unidades previstas, según documentación gráfica de Proyecto.
Criterio de medición de obra: Se medirá el número de unidades realmente ejecutadas según especificaciones de Proyecto.

| Código | Ud | Descripción | Rendimiento | Precio | Importe |
|---|---|---|---|---|---|
| mt42vsp205a | Ud | Ventilador helicoidal mural con hélice de plástico reforzada con fibra de vidrio, motor para alimentación monofásica a 230 V y 50 Hz de frecuencia, con protección térmica, aislamiento clase F, grado de protección IP65 y caja de bornes ignífuga con condensador, de 2500 r.p.m., potencia absorbida 0,25 kW, caudal máximo 2160 m³/h, nivel de presión sonora 65 dBA. (material) | 1.000 | 516.19 | 516.19 |
| mt42vsp900a | Ud | Accesorios y elementos de fijación de ventilador helicoidal mural. (material) | 1.000 | 38.75 | 38.75 |
| mo011 | h | Oficial 1ª montador. (mano de obra) | 3.981 | 23.16 | 92.20 |
| mo080 | h | Ayudante montador. (mano de obra) | 3.981 | 21.78 | 86.71 |
| % | % | Costes directos complementarios | 2 % | 733.85 | 14.68 |
|  |  | Costes directos |  |  | 748.53 |
