# Sombrerete

- Propiedad del archivo: CYPE INGENIEROS, S.A.
- Formato: FIEBDC-3/2002
- Ámbito geográfico: Región de Murcia
- Divisa: EUR
- Costes indirectos: 3.00 %
- IVA: 21.00 %

## I Instalaciones

### IV Ventilación

#### IVN Ventilación natural

**IVN040** Ud Sombrerete.
Sombrerete de aluminio, código de pedido 11022037, "ALDES, para conducto de salida de 125 mm de diámetro exterior, acabado liso, color marrón, con manguito de aluminio de 150 mm de diámetro, babero de plomo de 400x400 mm y cuello de conexión a conducto con junta.
Incluye: Replanteo. Colocación.
Criterio de medición de proyecto: Número de unidades previstas, según documentación gráfica de Proyecto.
Criterio de medición de obra: Se medirá el número de unidades realmente ejecutadas según especificaciones de Proyecto.

| Código | Ud | Descripción | Rendimiento | Precio | Importe |
|---|---|---|---|---|---|
| mt42ald131d | Ud | Sombrerete de aluminio, código de pedido 11022037, "ALDES, para conducto de salida de 125 mm de diámetro exterior, acabado liso, color marrón, con manguito de aluminio de 150 mm de diámetro, babero de plomo de 400x400 mm y cuello de conexión a conducto con junta. (material) | 1.000 | 273.00 | 273.00 |
| mo020 | h | Oficial 1ª construcción. (mano de obra) | 0.149 | 22.53 | 3.36 |
| mo112 | h | Peón especializado construcción. (mano de obra) | 0.075 | 21.72 | 1.63 |
| % | % | Costes directos complementarios | 2 % | 277.99 | 5.56 |
|  |  | Costes directos |  |  | 283.55 |
