# Aspirador para ventilación natural

- Propiedad del archivo: CYPE INGENIEROS, S.A.
- Formato: FIEBDC-3/2002
- Ámbito geográfico: Región de Murcia
- Divisa: EUR
- Costes indirectos: 3.00 %
- IVA: 21.00 %

## I Instalaciones

### IV Ventilación

#### IVN Ventilación natural

**IVN030** Ud Aspirador para ventilación natural.
Aspirador giratorio con sombrero dinámico, de aluminio (Dureza H-24), para conducto de salida de 250 mm de diámetro exterior, para ventilación natural. Incluso elementos de fijación.
Incluye: Replanteo. Montaje. Colocación y fijación.
Criterio de medición de proyecto: Número de unidades previstas, según documentación gráfica de Proyecto.
Criterio de medición de obra: Se medirá el número de unidades realmente ejecutadas según especificaciones de Proyecto.

| Código | Ud | Descripción | Rendimiento | Precio | Importe |
|---|---|---|---|---|---|
| mt42cvc010a | Ud | Aspirador giratorio con sombrero dinámico, de aluminio (Dureza H-24), para conducto de salida de 250 mm de diámetro exterior, con elementos de fijación. (material) | 1.000 | 168.78 | 168.78 |
| mo020 | h | Oficial 1ª construcción. (mano de obra) | 0.164 | 22.53 | 3.69 |
| mo112 | h | Peón especializado construcción. (mano de obra) | 0.082 | 21.72 | 1.78 |
| % | % | Costes directos complementarios | 2 % | 174.25 | 3.49 |
|  |  | Costes directos |  |  | 177.74 |
