# Punto de inspección y de evacuación de condensados, para exterior

- Propiedad del archivo: CYPE INGENIEROS, S.A.
- Formato: FIEBDC-3/2002
- Ámbito geográfico: Región de Murcia
- Divisa: EUR
- Costes indirectos: 3.00 %
- IVA: 21.00 %

## I Instalaciones

### IV Ventilación

#### IVU Ventilación geotérmica: pozos canadienses

**IVU030** Ud Punto de inspección y de evacuación de condensados, para exterior.
Punto de inspección y de evacuación de condensados, para exterior, formado por pozo de registro de polietileno de alta densidad (PEAD/HDPE), de 315 mm de diámetro y 2420 mm de altura, con tapa de registro con junta de EPDM, boca de 300 mm de diámetro nominal, base, una entrada y una salida para conducto de 200 mm de diámetro.
Criterio de valoración económica: El precio no incluye la excavación ni el relleno.
Incluye: Colocación. Conexionado. Comprobación de su correcto funcionamiento. Realización de pruebas de servicio.
Criterio de medición de proyecto: Número de unidades previstas, según documentación gráfica de Proyecto.
Criterio de medición de obra: Se medirá el número de unidades realmente ejecutadas según especificaciones de Proyecto.

| Código | Ud | Descripción | Rendimiento | Precio | Importe |
|---|---|---|---|---|---|
| mt42vgg030a | Ud | Pozo de registro de polietileno de alta densidad (PEAD/HDPE), de 315 mm de diámetro y 2420 mm de altura, con tapa de registro con junta de EPDM, boca de 300 mm de diámetro nominal, base, una entrada y una salida para conducto de 200 mm de diámetro. (material) | 1.000 | 5465.83 | 5465.83 |
| mo011 | h | Oficial 1ª montador. (mano de obra) | 0.299 | 23.16 | 6.92 |
| mo080 | h | Ayudante montador. (mano de obra) | 0.299 | 21.78 | 6.51 |
| % | % | Costes directos complementarios | 2 % | 5479.26 | 109.59 |
|  |  | Costes directos |  |  | 5588.85 |
