# Conducto de poliestireno expandido

- Propiedad del archivo: CYPE INGENIEROS, S.A.
- Formato: FIEBDC-3/2002
- Ámbito geográfico: Región de Murcia
- Divisa: EUR
- Costes indirectos: 3.00 %
- IVA: 21.00 %

## I Instalaciones

### IV Ventilación

#### IVV Conductos de admisión y extracción para ventilación

**IVV070** m Conducto de poliestireno expandido.
Conducto de ventilación, formado por tubo circular rígido liso de poliestireno expandido, adecuado para extracción e impulsión de aire al exterior, de 160 mm de diámetro interior, color gris, con pieza de conexión. Incluso material auxiliar para montaje y sujeción a la obra, accesorios y piezas especiales.
Incluye: Replanteo del recorrido del conducto y de la situación de los elementos de sujeción. Presentación de tubos, accesorios y piezas especiales. Fijación del material auxiliar para montaje y sujeción a la obra. Montaje, conexionado y comprobación de su correcto funcionamiento.
Criterio de medición de proyecto: Longitud medida según documentación gráfica de Proyecto.
Criterio de medición de obra: Se medirá la longitud realmente ejecutada según especificaciones de Proyecto.

| Código | Ud | Descripción | Rendimiento | Precio | Importe |
|---|---|---|---|---|---|
| mt42dai982a | Ud | Material auxiliar para montaje y sujeción a la obra de los conductos circulares rígidos lisos de poliestireno expandido de 160 mm de diámetro interior. (material) | 1.000 | 1.50 | 1.50 |
| mt42dai981c | m | Tubo circular rígido liso de poliestireno expandido, adecuado para extracción e impulsión de aire al exterior, de 160 mm de diámetro interior, color gris, con pieza de conexión, con el precio incrementado el 10% en concepto de accesorios y piezas especiales. (material) | 1.000 | 66.00 | 66.00 |
| op00ato010 |  | Atornillador. | 1.000 | 0.00 | 0.00 |
| op00mar010 |  | Martillo. | 1.000 | 0.00 | 0.00 |
| op00tal010 |  | Taladro. | 1.000 | 0.00 | 0.00 |
| mo011 | h | Oficial 1ª montador. (mano de obra) | 0.202 | 23.16 | 4.68 |
| mo080 | h | Ayudante montador. (mano de obra) | 0.101 | 21.78 | 2.20 |
| % | % | Costes directos complementarios | 2 % | 74.38 | 1.49 |
|  |  | Costes directos |  |  | 75.87 |
