# Purgador de condensados

- Propiedad del archivo: CYPE INGENIEROS, S.A.
- Formato: FIEBDC-3/2002
- Ámbito geográfico: Región de Murcia
- Divisa: EUR
- Costes indirectos: 3.00 %
- IVA: 21.00 %

## I Instalaciones

### IX Aire comprimido y gases medicinales

#### IXW Elementos

**IXW040** Ud Purgador de condensados.
Purgador de condensados capacitivo de 1 1/2" de diámetro, para un caudal de 15000 l/min, presión máxima de trabajo 16 bar, de 132x132x164 mm, para alimentación monofásica a 230 V y 50 Hz de frecuencia.
Incluye: Colocación. Conexionado y comprobación de su correcto funcionamiento.
Criterio de medición de proyecto: Número de unidades previstas, según documentación gráfica de Proyecto.
Criterio de medición de obra: Se medirá el número de unidades realmente ejecutadas según especificaciones de Proyecto.

| Código | Ud | Descripción | Rendimiento | Precio | Importe |
|---|---|---|---|---|---|
| mt43pac020a | Ud | Purgador de condensados capacitivo de 1 1/2" de diámetro, para un caudal de 15000 l/min, presión máxima de trabajo 16 bar, de 132x132x164 mm, para alimentación monofásica a 230 V y 50 Hz de frecuencia. (material) | 1.000 | 352.95 | 352.95 |
| mo008 | h | Oficial 1ª fontanero. (mano de obra) | 0.299 | 23.16 | 6.92 |
| mo107 | h | Ayudante fontanero. (mano de obra) | 0.299 | 21.75 | 6.50 |
| % | % | Costes directos complementarios | 2 % | 366.37 | 7.33 |
|  |  | Costes directos |  |  | 373.70 |
