# Válvula de aire comprimido

- Propiedad del archivo: CYPE INGENIEROS, S.A.
- Formato: FIEBDC-3/2002
- Ámbito geográfico: Región de Murcia
- Divisa: EUR
- Costes indirectos: 3.00 %
- IVA: 21.00 %

## I Instalaciones

### IX Aire comprimido y gases medicinales

#### IXW Elementos

**IXW010** Ud Válvula de aire comprimido.
Válvula de esfera de latón acabado cromado, PN=25 bar, con rosca cilíndrica GAS macho-hembra, de 1/2" de diámetro, con mando de palanca.
Incluye: Colocación. Conexionado y comprobación de su correcto funcionamiento.
Criterio de medición de proyecto: Número de unidades previstas, según documentación gráfica de Proyecto.
Criterio de medición de obra: Se medirá el número de unidades realmente ejecutadas según especificaciones de Proyecto.

| Código | Ud | Descripción | Rendimiento | Precio | Importe |
|---|---|---|---|---|---|
| mt43vac010a | Ud | Válvula de esfera de latón acabado cromado, PN=25 bar, con rosca cilíndrica GAS macho-hembra, de 1/2" de diámetro, con mando de palanca. (material) | 1.000 | 18.34 | 18.34 |
| mo008 | h | Oficial 1ª fontanero. (mano de obra) | 0.100 | 23.16 | 2.32 |
| mo107 | h | Ayudante fontanero. (mano de obra) | 0.100 | 21.75 | 2.18 |
| % | % | Costes directos complementarios | 2 % | 22.84 | 0.46 |
|  |  | Costes directos |  |  | 23.30 |
