# Ventana ojo de buey de aluminio

- Propiedad del archivo: CYPE INGENIEROS, S.A.
- Formato: FIEBDC-3/2002
- Ámbito geográfico: Región de Murcia
- Divisa: EUR
- Costes indirectos: 3.00 %
- IVA: 21.00 %

## L Carpintería, cerrajería, vidrios y protecciones solares

### LC Carpintería

#### LCL De aluminio

**LCL062** Ud Ventana ojo de buey de aluminio.
Ventana ojo de buey fija de aluminio lacado estándar, de 80 cm de diámetro, gama básica, con clasificación a la permeabilidad al aire según UNE-EN 12207, clasificación a la estanqueidad al agua según UNE-EN 12208 y clasificación a la resistencia a la carga del viento según UNE-EN 12210 y con premarco. Incluso patillas de anclaje para la fijación de la carpintería, silicona neutra para sellado perimetral de las juntas exterior e interior, entre la carpintería y la obra.
Criterio de valoración económica: El precio no incluye el recibido en obra del premarco.
Incluye: Colocación de la carpintería. Ajuste final de la hoja. Sellado de juntas perimetrales.
Criterio de medición de proyecto: Número de unidades previstas, según documentación gráfica de Proyecto.
Criterio de medición de obra: Se medirá el número de unidades realmente ejecutadas según especificaciones de Proyecto.

| Código | Ud | Descripción | Rendimiento | Precio | Importe |
|---|---|---|---|---|---|
| mt25pfx175ae | Ud | Ventana ojo de buey fija de aluminio lacado estándar, de 80 cm de diámetro, gama básica, incluso perfiles para conformado de premarco y junquillo con el certificado de calidad QUALICOAT. (material) | 1.000 | 509.41 | 509.41 |
| mt22www050a | Ud | Cartucho de 300 ml de silicona neutra oxímica, de elasticidad permanente y curado rápido, color blanco, rango de temperatura de trabajo de -60 a 150°C, con resistencia a los rayos UV, dureza Shore A aproximada de 22, según UNE-EN ISO 868 y elongación a rotura >= 800%, según UNE-EN ISO 8339. (material) | 0.224 | 4.73 | 1.06 |
| op00ato010 |  | Atornillador. | 1.000 | 0.00 | 0.00 |
| mo018 | h | Oficial 1ª cerrajero. (mano de obra) | 2.408 | 22.82 | 54.95 |
| mo059 | h | Ayudante cerrajero. (mano de obra) | 2.405 | 21.84 | 52.53 |
| % | % | Costes directos complementarios | 2 % | 617.95 | 12.36 |
|  |  | Costes directos |  |  | 630.31 |
