# Ventana para tejados "FAKRO"

- Propiedad del archivo: CYPE INGENIEROS, S.A.
- Formato: FIEBDC-3/2002
- Ámbito geográfico: Región de Murcia
- Divisa: EUR
- Costes indirectos: 3.00 %
- IVA: 21.00 %

## L Carpintería, cerrajería, vidrios y protecciones solares

### LC Carpintería

#### LCN Ventanas para tejados

**LCN011** Ud Ventana para tejados "FAKRO".
Ventana de cubierta, con apertura giratoria de accionamiento manual mediante barra de maniobra, modelo FTP-V U3 "FAKRO", de 46x98 cm, realizada en madera laminada de pino, acabado con dos manos de barniz transparente, con doble acristalamiento de baja emisividad térmica, modelo U3, vidrio interior Float de 4 mm de baja emisividad, cámara de aire rellena de gas argón de 16 mm con separador de acero inoxidable y vidrio exterior templado de 4 mm, en tejado de perfil ondulado de teja, fibrocemento o materiales similares, con pendientes de 15° a 90°, con cerco de estanqueidad de aluminio, modelo EHN-A.
Incluye: Replanteo. Presentación, aplomado y nivelación del marco. Atornillado de los elementos de fijación del marco. Sellado de juntas perimetrales. Colocación de tapajuntas. Colocación de accesorios. Realización de pruebas de servicio.
Criterio de medición de proyecto: Número de unidades previstas, según documentación gráfica de Proyecto.
Criterio de medición de obra: Se medirá el número de unidades realmente ejecutadas según especificaciones de Proyecto.

| Código | Ud | Descripción | Rendimiento | Precio | Importe |
|---|---|---|---|---|---|
| mt22vgf010aa | Ud | Ventana de cubierta, con apertura giratoria de accionamiento manual mediante barra de maniobra, modelo FTP-V U3 "FAKRO", de 46x98 cm, realizada en madera laminada de pino, acabado con dos manos de barniz transparente, con doble acristalamiento de baja emisividad térmica, modelo U3, vidrio interior Float de 4 mm de baja emisividad, cámara de aire rellena de gas argón de 16 mm con separador de acero inoxidable y vidrio exterior templado de 4 mm. (material) | 1.000 | 379.00 | 379.00 |
| mt22vvf100a | Ud | Cerco de estanqueidad de aluminio para ventana de cubierta, modelo EHN-A "FAKRO", de 46x98 cm, color RAL 7022, para tejado de perfil ondulado de teja, fibrocemento o materiales similares con pendiente superior a 15°. (material) | 1.000 | 97.00 | 97.00 |
| op00cla010 |  | Clavadora neumática. | 1.000 | 0.00 | 0.00 |
| op00cep010 |  | Garlopa. | 1.000 | 0.00 | 0.00 |
| op00ato010 |  | Atornillador. | 1.000 | 0.00 | 0.00 |
| mo011 | h | Oficial 1ª montador. (mano de obra) | 0.896 | 23.16 | 20.75 |
| mo080 | h | Ayudante montador. (mano de obra) | 0.448 | 21.78 | 9.76 |
| % | % | Costes directos complementarios | 2 % | 506.51 | 10.13 |
|  |  | Costes directos |  |  | 516.64 |
