# Premarco metálico

- Propiedad del archivo: CYPE INGENIEROS, S.A.
- Formato: FIEBDC-3/2002
- Ámbito geográfico: Región de Murcia
- Divisa: EUR
- Costes indirectos: 3.00 %
- IVA: 21.00 %

## L Carpintería, cerrajería, vidrios y protecciones solares

### LC Carpintería

#### LCR Marcos y premarcos

**LCR020** m Premarco metálico.
Premarco de tubo de acero galvanizado, 60x20x2 mm, fijación al paramento mediante tornillos.
Incluye: Replanteo y marcado de los puntos de fijación. Colocación del premarco. Fijación al paramento.
Criterio de medición de proyecto: Longitud medida a ejes, según documentación gráfica de Proyecto.
Criterio de medición de obra: Se medirá, a ejes, la longitud realmente ejecutada según especificaciones de Proyecto.

| Código | Ud | Descripción | Rendimiento | Precio | Importe |
|---|---|---|---|---|---|
| mt25pem020h | m | Premarco de tubo de acero galvanizado de 60x20x2 mm, ensamblado mediante escuadras y con tornillos para la fijación al paramento y para la fijación de la carpintería. (material) | 1.000 | 4.53 | 4.53 |
| op00ato010 |  | Atornillador. | 1.000 | 0.00 | 0.00 |
| op00tal010 |  | Taladro. | 1.000 | 0.00 | 0.00 |
| mo018 | h | Oficial 1ª cerrajero. (mano de obra) | 0.080 | 22.82 | 1.83 |
| mo059 | h | Ayudante cerrajero. (mano de obra) | 0.080 | 21.84 | 1.75 |
| % | % | Costes directos complementarios | 2 % | 8.11 | 0.16 |
|  |  | Costes directos |  |  | 8.27 |
