# Premarco aislante. Colocación enrasada con el aislamiento en fachada ETICS

- Propiedad del archivo: CYPE INGENIEROS, S.A.
- Formato: FIEBDC-3/2002
- Ámbito geográfico: Región de Murcia
- Divisa: EUR
- Costes indirectos: 3.00 %
- IVA: 21.00 %

## L Carpintería, cerrajería, vidrios y protecciones solares

### LC Carpintería

#### LCR Marcos y premarcos

**LCR030** m Premarco aislante. Colocación enrasada con el aislamiento en fachada ETICS.
Premarco aislante para carpintería sin persiana, de aglomerado de espuma de poliuretano y fibras, de 80x100x1200 mm, conductividad térmica 0,031 W/(mK). Colocación enrasada con el aislamiento en fachada ETICS. Fijación al paramento con adhesivo, tornillos y tacos.
Incluye: Replanteo y marcado de los puntos de fijación. Colocación del premarco. Fijación al paramento.
Criterio de medición de proyecto: Longitud medida a ejes, según documentación gráfica de Proyecto.
Criterio de medición de obra: Se medirá, a ejes, la longitud realmente ejecutada según especificaciones de Proyecto.

| Código | Ud | Descripción | Rendimiento | Precio | Importe |
|---|---|---|---|---|---|
| mt20wwa031 | Ud | Cartucho de 310 cm³ de adhesivo a base de poliuretano, impermeable. (material) | 0.250 | 17.57 | 4.39 |
| mt16ppt100c | m | Premarco aislante de aglomerado de espuma de poliuretano y fibras, de 80x100x1200 mm, conductividad térmica 0,031 W/(mK), con resistencia al fuego B-s1, d0 según UNE-EN 13501-1, ensayado para soportar cargas de hasta 500 kg/m. (material) | 1.050 | 35.50 | 37.28 |
| mt26aaa235b | Ud | Tornillo de acero cincado, de cabeza hexagonal con arandela incorporada y taco de nylon integrado, de 10 mm de diámetro y 160 mm de longitud. (material) | 2.000 | 0.84 | 1.68 |
| op00ato010 |  | Atornillador. | 1.000 | 0.00 | 0.00 |
| op00tal010 |  | Taladro. | 1.000 | 0.00 | 0.00 |
| mo011 | h | Oficial 1ª montador. (mano de obra) | 0.199 | 23.16 | 4.61 |
| mo080 | h | Ayudante montador. (mano de obra) | 0.398 | 21.78 | 8.67 |
| % | % | Costes directos complementarios | 2 % | 56.63 | 1.13 |
|  |  | Costes directos |  |  | 57.76 |
