# Block de puerta exterior de entrada a vivienda, vidriera, de acero galvanizado, con cuarterones, "PUERTAS THT"

- Propiedad del archivo: CYPE INGENIEROS, S.A.
- Formato: FIEBDC-3/2002
- Ámbito geográfico: Región de Murcia
- Divisa: EUR
- Costes indirectos: 3.00 %
- IVA: 21.00 %

## L Carpintería, cerrajería, vidrios y protecciones solares

### LE Puertas de entrada a vivienda

#### LEA De acero

**LEA033** Ud Block de puerta exterior de entrada a vivienda, vidriera, de acero galvanizado, con cuarterones, "PUERTAS THT".
Block de puerta exterior de entrada a vivienda, vidriera, de una hoja, con cuarterones, serie Saga 100 Cristal, modelo Coral CR "PUERTAS THT", 800x2000 mm de luz y altura de paso, compuesto por dos chapas de acero galvanizado de 1 mm de espesor, plegadas, ensambladas y montadas, con cámara intermedia rellena de poliuretano inyectado de alta densidad, acabado lacado color blanco en sus caras y cantos, con doble acristalamiento (vidrio interior laminar translúcido de 3+3 mm, cámara de aire de 8 mm, vidrio exterior laminar translúcido de 3+3 mm), bastidor de acero y marco de acero galvanizado de 1,5 mm de espesor y 100 mm de anchura con patillas de anclaje a obra, con cerradura de seguridad con tres puntos frontales de cierre; sin premarco. Incluso patillas de anclaje para la fijación del marco al paramento, tapajuntas "PUERTAS THT" de 45 mm de anchura, acabado lacado color blanco y tapeta "PUERTAS THT" de 40 mm de anchura, acabado lacado color blanco.
Criterio de valoración económica: El precio no incluye el recibido en obra de la carpintería.
Incluye: Marcado de puntos de fijación. Alojamiento y calzado del marco en el hueco del paramento. Colocación de la hoja. Relleno de la holgura entre marco y paramento con espuma de poliuretano. Colocación de herrajes de cierre y accesorios. Colocación de tapajuntas y tapetas. Ajuste final. Realización de pruebas de servicio.
Criterio de medición de proyecto: Número de unidades previstas, según documentación gráfica de Proyecto.
Criterio de medición de obra: Se medirá el número de unidades realmente ejecutadas según especificaciones de Proyecto.

| Código | Ud | Descripción | Rendimiento | Precio | Importe |
|---|---|---|---|---|---|
| mt26pet220cafb | Ud | Block de puerta exterior de entrada a vivienda, vidriera, de una hoja, con cuarterones, serie Saga 100 Cristal, modelo Coral CR "PUERTAS THT", 800x2000 mm de luz y altura de paso, compuesto por dos chapas de acero galvanizado de 1 mm de espesor, plegadas, ensambladas y montadas, con cámara intermedia rellena de poliuretano inyectado de alta densidad, acabado lacado color blanco en sus caras y cantos, con doble acristalamiento (vidrio interior laminar translúcido de 3+3 mm, cámara de aire de 8 mm, vidrio exterior laminar translúcido de 3+3 mm), bastidor de acero y marco de acero galvanizado de 1,5 mm de espesor y 100 mm de anchura con patillas de anclaje a obra, con cerradura de seguridad con tres puntos frontales de cierre, bisagras de alta seguridad, antipalanca, manivela curva con escudo de roseta, de acero inoxidable, pomo circular con escudo de roseta, de acero inoxidable y junta perimetral de estanqueidad de caucho. (material) | 1.000 | 677.00 | 677.00 |
| mt26pet135s | m | Tapeta "PUERTAS THT" de 40 mm de anchura, acabado lacado color blanco. (material) | 4.800 | 25.51 | 122.45 |
| mt26pet130g | m | Tapajuntas "PUERTAS THT" de 45 mm de anchura, acabado lacado color blanco. (material) | 4.800 | 24.53 | 117.74 |
| mt22www040 | Ud | Aerosol de 750 ml de espuma adhesiva autoexpansiva, elástica, de poliuretano monocomponente, de 25 kg/m³ de densidad, conductividad térmica 0,0345 W/(mK), 135% de expansión, elongación hasta rotura 45% y 7 N/cm² de resistencia a tracción, estable de -40°C a 90°C; para aplicar con pistola; según UNE-EN 13165. (material) | 0.100 | 8.37 | 0.84 |
| mo018 | h | Oficial 1ª cerrajero. (mano de obra) | 1.144 | 22.82 | 26.11 |
| mo059 | h | Ayudante cerrajero. (mano de obra) | 0.945 | 21.84 | 20.64 |
| % | % | Costes directos complementarios | 2 % | 964.78 | 19.30 |
|  |  | Costes directos |  |  | 984.08 |
