# Puerta seccional para garaje, de madera

- Propiedad del archivo: CYPE INGENIEROS, S.A.
- Formato: FIEBDC-3/2002
- Ámbito geográfico: Región de Murcia
- Divisa: EUR
- Costes indirectos: 3.00 %
- IVA: 21.00 %

## L Carpintería, cerrajería, vidrios y protecciones solares

### LG Puertas de garaje

#### LGM De madera

**LGM030** Ud Puerta seccional para garaje, de madera.
Puerta seccional para garaje, formada por panel acanalado de madera maciza, 250x250 cm, con apertura manual.
Incluye: Colocación y fijación de los perfiles guía. Introducción del panel en las guías. Colocación y fijación del eje a los palieres. Tensado del muelle. Fijación del panel al tambor. Montaje del sistema de apertura. Montaje del sistema de accionamiento. Repaso y engrase de mecanismos y guías. Realización de pruebas de servicio.
Criterio de medición de proyecto: Número de unidades previstas, según documentación gráfica de Proyecto.
Criterio de medición de obra: Se medirá el número de unidades realmente ejecutadas según especificaciones de Proyecto.

| Código | Ud | Descripción | Rendimiento | Precio | Importe |
|---|---|---|---|---|---|
| mt26pgs020c | Ud | Puerta seccional para garaje, formada por panel acanalado de madera maciza, 250x250 cm, cajón recogedor forrado, torno, muelles de torsión, poleas, guías, accesorios y cerradura central con llave de seguridad. Según UNE-EN 13241-1. (material) | 1.000 | 1940.40 | 1940.40 |
| op00ato010 |  | Atornillador. | 1.000 | 0.00 | 0.00 |
| op00tal010 |  | Taladro. | 1.000 | 0.00 | 0.00 |
| op00amo010 |  | Amoladora o radial. | 1.000 | 0.00 | 0.00 |
| mo020 | h | Oficial 1ª construcción. (mano de obra) | 0.597 | 22.53 | 13.45 |
| mo113 | h | Peón ordinario construcción. (mano de obra) | 0.597 | 21.19 | 12.65 |
| mo018 | h | Oficial 1ª cerrajero. (mano de obra) | 1.393 | 22.82 | 31.79 |
| mo059 | h | Ayudante cerrajero. (mano de obra) | 1.393 | 21.84 | 30.42 |
| % | % | Costes directos complementarios | 2 % | 2028.71 | 40.57 |
|  |  | Costes directos |  |  | 2069.28 |
