# Puerta interior abatible, de madera

- Propiedad del archivo: CYPE INGENIEROS, S.A.
- Formato: FIEBDC-3/2002
- Ámbito geográfico: Región de Murcia
- Divisa: EUR
- Costes indirectos: 3.00 %
- IVA: 21.00 %

## L Carpintería, cerrajería, vidrios y protecciones solares

### LP Puertas interiores

#### LPM De madera

**LPM010** Ud Puerta interior abatible, de madera.
Puerta interior abatible, ciega, de una hoja de 203x82,5x3,5 cm, de tablero aglomerado, chapado con pino país, barnizada en taller, con plafones de forma recta; precerco de pino país de 90x35 mm; galces de MDF, con rechapado de madera, de pino país de 90x20 mm; tapajuntas de MDF, con rechapado de madera, de pino país de 70x10 mm en ambas caras. Incluso, bisagras, herrajes de colgar, de cierre y manivela sobre escudo largo de latón, color negro, acabado brillante, serie básica.
Incluye: Presentación de la puerta. Colocación de los herrajes de colgar. Colocación de la hoja. Colocación de los herrajes de cierre. Colocación de accesorios. Ajuste final. Realización de pruebas de servicio.
Criterio de medición de proyecto: Número de unidades previstas, según documentación gráfica de Proyecto.
Criterio de medición de obra: Se medirá el número de unidades realmente ejecutadas según especificaciones de Proyecto.

| Código | Ud | Descripción | Rendimiento | Precio | Importe |
|---|---|---|---|---|---|
| mt22aap011ja | Ud | Precerco de madera de pino, 90x35 mm, para puerta de una hoja, con elementos de fijación. (material) | 1.000 | 17.39 | 17.39 |
| mt22aga010bbg | m | Galce de MDF, con rechapado de madera, pino país, 90x20 mm, barnizado en taller. (material) | 5.100 | 3.71 | 18.92 |
| mt22pxg020abb | Ud | Puerta interior ciega, de tablero aglomerado, chapado con pino país, barnizada en taller, con plafones de forma recta, de 203x82,5x3,5 cm. Según UNE 56803. (material) | 1.000 | 125.37 | 125.37 |
| mt22ata010abf | m | Tapajuntas de MDF, con rechapado de madera, pino país, 70x10 mm, barnizado en taller. (material) | 10.400 | 1.61 | 16.74 |
| mt23ibl010jb | Ud | Pernio de 100x58 mm, con remate, de latón, acabado brillante, para puerta de paso interior. (material) | 3.000 | 0.81 | 2.43 |
| mt23ppb031 | Ud | Tornillo de latón 21/35 mm. (material) | 18.000 | 0.07 | 1.26 |
| mt23ppb200 | Ud | Cerradura de embutir, frente, accesorios y tornillos de atado, para puerta de paso interior, según UNE-EN 12209. (material) | 1.000 | 12.42 | 12.42 |
| mt23hbl010aa | Ud | Juego de manivela y escudo largo de latón, color negro, acabado brillante, serie básica, para puerta interior. (material) | 1.000 | 8.94 | 8.94 |
| op00cla010 |  | Clavadora neumática. | 1.000 | 0.00 | 0.00 |
| op00gra010 |  | Grapadora. | 1.000 | 0.00 | 0.00 |
| op00sie010 |  | Sierra de calar. | 1.000 | 0.00 | 0.00 |
| op00cep010 |  | Garlopa. | 1.000 | 0.00 | 0.00 |
| op00ato010 |  | Atornillador. | 1.000 | 0.00 | 0.00 |
| op00tro010 |  | Tronzador. | 1.000 | 0.00 | 0.00 |
| mo017 | h | Oficial 1ª carpintero. (mano de obra) | 0.896 | 22.86 | 20.48 |
| mo058 | h | Ayudante carpintero. (mano de obra) | 0.896 | 21.90 | 19.62 |
| % | % | Costes directos complementarios | 2 % | 243.57 | 4.87 |
|  |  | Costes directos |  |  | 248.44 |
