# Cortina térmica

- Propiedad del archivo: CYPE INGENIEROS, S.A.
- Formato: FIEBDC-3/2002
- Ámbito geográfico: Región de Murcia
- Divisa: EUR
- Costes indirectos: 3.00 %
- IVA: 21.00 %

## L Carpintería, cerrajería, vidrios y protecciones solares

### LS Protecciones solares

#### LSC Cortinas

**LSC020** Ud Cortina térmica.
Cortina térmica, de 1000x2100 mm, formada por dos capas textiles, una de ellas 100% poliéster y la otra 99,9% poliéster y 0,01% aluminio, gama básica, color a elegir, reducción de la transmisión luminosa entre 75% y 85%, transmitancia térmica entre 10 y 16 W/(m²K).
Incluye: Colocación de la cortina.
Criterio de medición de proyecto: Número de unidades previstas, según documentación gráfica de Proyecto.
Criterio de medición de obra: Se medirá el número de unidades realmente ejecutadas según especificaciones de Proyecto.

| Código | Ud | Descripción | Rendimiento | Precio | Importe |
|---|---|---|---|---|---|
| mt44cor050a | m² | Cortina térmica, formada por dos capas textiles, una de ellas 100% poliéster y la otra 99,9% poliéster y 0,01% aluminio, gama básica, color a elegir, reducción de la transmisión luminosa entre 75% y 85%, transmitancia térmica entre 10 y 16 W/(m²K). (material) | 2.100 | 18.00 | 37.80 |
| mo011 | h | Oficial 1ª montador. (mano de obra) | 0.100 | 23.16 | 2.32 |
| mo080 | h | Ayudante montador. (mano de obra) | 0.100 | 21.78 | 2.18 |
| % | % | Costes directos complementarios | 2 % | 42.30 | 0.85 |
|  |  | Costes directos |  |  | 43.15 |
