# Estor enrollable de tejido ignífugo perforado tipo Screen

- Propiedad del archivo: CYPE INGENIEROS, S.A.
- Formato: FIEBDC-3/2002
- Ámbito geográfico: Región de Murcia
- Divisa: EUR
- Costes indirectos: 3.00 %
- IVA: 21.00 %

## L Carpintería, cerrajería, vidrios y protecciones solares

### LS Protecciones solares

#### LSE Estores enrollables

**LSE015** Ud Estor enrollable de tejido ignífugo perforado tipo Screen.
Estor enrollable, de 1000 mm de anchura y 1200 mm de altura, con tejido ignífugo perforado tipo Screen, de hilos de fibra de vidrio recubiertos de PVC, con la cara exterior de color gris y la cara interior de color blanco, accionamiento manual con cadena de PVC para maniobra de recogida, en el lado derecho; fijado en la pared con anclajes mecánicos. Incluso herrajes y accesorios.
Incluye: Replanteo. Anclaje al paramento de los elementos de fijación. Montaje del estor enrollable. Montaje de los accesorios del accionamiento.
Criterio de medición de proyecto: Número de unidades previstas, según documentación gráfica de Proyecto.
Criterio de medición de obra: Se medirá el número de unidades realmente ejecutadas según especificaciones de Proyecto.

| Código | Ud | Descripción | Rendimiento | Precio | Importe |
|---|---|---|---|---|---|
| mt44stm011abaa | Ud | Estor enrollable, de 1000 mm de anchura y 1200 mm de altura, con tejido ignífugo perforado tipo Screen, de hilos de fibra de vidrio recubiertos de PVC, con la cara exterior de color gris y la cara interior de color blanco, incluso anclajes mecánicos para fijación al soporte. (material) | 1.000 | 152.48 | 152.48 |
| mt44stm020a | Ud | Kit para el accionamiento de estor enrollable, con cadena de PVC para maniobra de recogida, en el lado derecho. (material) | 1.000 | 9.70 | 9.70 |
| op00tal010 |  | Taladro. | 1.000 | 0.00 | 0.00 |
| mo011 | h | Oficial 1ª montador. (mano de obra) | 0.504 | 23.16 | 11.67 |
| mo080 | h | Ayudante montador. (mano de obra) | 0.756 | 21.78 | 16.47 |
| % | % | Costes directos complementarios | 2 % | 190.32 | 3.81 |
|  |  | Costes directos |  |  | 194.13 |
