# Lámina de control solar, sobre acristalamiento de fachada

- Propiedad del archivo: CYPE INGENIEROS, S.A.
- Formato: FIEBDC-3/2002
- Ámbito geográfico: Región de Murcia
- Divisa: EUR
- Costes indirectos: 3.00 %
- IVA: 21.00 %

## L Carpintería, cerrajería, vidrios y protecciones solares

### LS Protecciones solares

#### LSL Láminas de control solar

**LSL010** m² Lámina de control solar, sobre acristalamiento de fachada.
Lámina adhesiva de control solar, transparente, color gris verdoso claro, a base de resinas termoplásticas y microesferas cerámicas, de 50 µm de espesor, transmisión luminosa, según UNE-EN 410: 75%, factor solar (coeficiente g), según UNE-EN 410: 59%, aplicada en la cara interior del acristalamiento de fachada. Incluso solución jabonosa, para la limpieza de la superficie del vidrio y la colocación de láminas adhesivas.
Incluye: Limpieza de la superficie del vidrio. Humectación, mediante rociado, de las superficies a adherir. Aplicación y extendido de la lámina, mediante presión con rasqueta. Limpieza y secado de la superficie.
Criterio de medición de proyecto: Superficie medida según documentación gráfica de Proyecto.
Criterio de medición de obra: Se medirá la superficie realmente ejecutada según especificaciones de Proyecto.

| Código | Ud | Descripción | Rendimiento | Precio | Importe |
|---|---|---|---|---|---|
| mt21lmc030a | l | Líquido limpiador a base de solución jabonosa al 6% en agua, para aplicar con pulverizador, para la limpieza de la superficie del vidrio y la colocación de láminas adhesivas. (material) | 0.150 | 0.23 | 0.03 |
| mt21lmc010aa | m² | Lámina adhesiva de control solar, transparente, color gris verdoso claro, a base de resinas termoplásticas y microesferas cerámicas, de 50 µm de espesor, transmisión luminosa, según UNE-EN 410: 75%, factor solar (coeficiente g), según UNE-EN 410: 59%, para su aplicación en la cara interior del acristalamiento. (material) | 1.050 | 24.81 | 26.05 |
| op00pul010 |  | Mochila pulverizadora. | 1.000 | 0.00 | 0.00 |
| mo055 | h | Oficial 1ª cristalero. (mano de obra) | 0.100 | 24.03 | 2.40 |
| mo110 | h | Ayudante cristalero. (mano de obra) | 0.100 | 23.20 | 2.32 |
| % | % | Costes directos complementarios | 2 % | 30.80 | 0.62 |
|  |  | Costes directos |  |  | 31.42 |
