# Mástil para toldo de vela tensada

- Propiedad del archivo: CYPE INGENIEROS, S.A.
- Formato: FIEBDC-3/2002
- Ámbito geográfico: Región de Murcia
- Divisa: EUR
- Costes indirectos: 3.00 %
- IVA: 21.00 %

## L Carpintería, cerrajería, vidrios y protecciones solares

### LS Protecciones solares

#### LSS Velas tensadas

**LSS020** Ud Mástil para toldo de vela tensada.
Mástil de 3500 mm de altura, de perfil hueco redondo de acero inoxidable AISI 316 de 120 mm de diámetro y 3 mm de espesor, soldado formando un ángulo de 75° a placa de anclaje de 300x300 mm y 10 mm de espesor con pernos para fijación al soporte.
Criterio de valoración económica: El precio no incluye la base soporte.
Incluye: Replanteo. Fijación del mástil a la base soporte.
Criterio de medición de proyecto: Número de unidades previstas, según documentación gráfica de Proyecto.
Criterio de medición de obra: Se medirá el número de unidades realmente ejecutadas según especificaciones de Proyecto.

| Código | Ud | Descripción | Rendimiento | Precio | Importe |
|---|---|---|---|---|---|
| mt44vel035G | Ud | Mástil de 3500 mm de altura, de perfil hueco redondo de acero inoxidable AISI 316 de 120 mm de diámetro y 3 mm de espesor, soldado formando un ángulo de 75° a placa de anclaje de 300x300 mm y 10 mm de espesor con pernos para fijación al soporte. (material) | 1.000 | 478.50 | 478.50 |
| mq04cag010a | h | Camión con grúa de hasta 6 t. (maquinaria) | 0.180 | 55.38 | 9.97 |
| mo011 | h | Oficial 1ª montador. (mano de obra) | 0.945 | 23.16 | 21.89 |
| mo080 | h | Ayudante montador. (mano de obra) | 1.891 | 21.78 | 41.19 |
| % | % | Costes directos complementarios | 2 % | 551.55 | 11.03 |
|  |  | Costes directos |  |  | 562.58 |
