# Cerramiento de vidrio templado

- Propiedad del archivo: CYPE INGENIEROS, S.A.
- Formato: FIEBDC-3/2002
- Ámbito geográfico: Región de Murcia
- Divisa: EUR
- Costes indirectos: 3.00 %
- IVA: 21.00 %

## L Carpintería, cerrajería, vidrios y protecciones solares

### LV Vidrios

#### LVT Templados

**LVT020** m² Cerramiento de vidrio templado.
Cerramiento de vidrio templado, de 10 mm de espesor, incoloro, formado por puerta abatible de dos hojas, con fijo lateral y fijo superior. Incluso pernios y puntos de giro para la puerta, piezas de fijación de los vidrios al paramento y piezas de unión entre vidrios, de acero inoxidable AISI 304.
Incluye: Fijación de las piezas al paramento. Colocación de los vidrios fijos. Colocación de los herrajes. Colocación de la puerta. Sellado de juntas. Señalización de las hojas.
Criterio de medición de proyecto: Superficie medida según documentación gráfica de Proyecto.
Criterio de medición de obra: Se medirá la superficie realmente ejecutada según especificaciones de Proyecto, sumando, para cada una de las piezas, la superficie resultante de redondear por exceso cada una de sus aristas a múltiplos de 30 mm.

| Código | Ud | Descripción | Rendimiento | Precio | Importe |
|---|---|---|---|---|---|
| mt21vtp020a | m² | Cerramiento de vidrio templado, de 10 mm de espesor, incoloro, formado por puerta abatible de dos hojas, con fijo lateral y fijo superior, incluso pernios y puntos de giro para la puerta, piezas de fijación de los vidrios al paramento y piezas de unión entre vidrios, de acero inoxidable AISI 304. (material) | 1.000 | 254.58 | 254.58 |
| mt21vva015a | Ud | Cartucho de 310 ml de silicona neutra, incolora, dureza Shore A aproximada de 23, según UNE-EN ISO 868 y recuperación elástica >=80%, según UNE-EN ISO 7389. (material) | 0.340 | 5.77 | 1.96 |
| mo055 | h | Oficial 1ª cristalero. (mano de obra) | 0.995 | 24.03 | 23.91 |
| mo110 | h | Ayudante cristalero. (mano de obra) | 0.995 | 23.20 | 23.08 |
| % | % | Costes directos complementarios | 2 % | 303.53 | 6.07 |
|  |  | Costes directos |  |  | 309.60 |
