# Aislamiento térmico por el exterior en muro cortina

- Propiedad del archivo: CYPE INGENIEROS, S.A.
- Formato: FIEBDC-3/2002
- Ámbito geográfico: Región de Murcia
- Divisa: EUR
- Costes indirectos: 3.00 %
- IVA: 21.00 %

## N Aislamientos e impermeabilizaciones

### NA Aislamientos térmicos

#### NAF Fachadas y medianerías

**NAF050** m² Aislamiento térmico por el exterior en muro cortina.
Aislamiento térmico por el exterior en muro cortina, con panel rígido de lana mineral, según UNE-EN 13162, no revestido de doble densidad, de 40 mm de espesor, resistencia térmica 1,15 m²K/W, conductividad térmica 0,034 W/(mK). Colocación en obra: a tope, con fijaciones mecánicas. Incluso cinta autoadhesiva para sellado de juntas.
Incluye: Limpieza y preparación de la superficie del soporte. Replanteo y corte del aislamiento. Colocación del aislamiento. Fijación del aislamiento. Resolución de puntos singulares. Sellado de juntas y uniones.
Criterio de medición de proyecto: Superficie medida según documentación gráfica de Proyecto.
Criterio de medición de obra: Se medirá la superficie realmente ejecutada según especificaciones de Proyecto.

| Código | Ud | Descripción | Rendimiento | Precio | Importe |
|---|---|---|---|---|---|
| mt16lra020abj | m² | Panel rígido de lana mineral, según UNE-EN 13162, no revestido de doble densidad, de 40 mm de espesor, resistencia térmica 1,15 m²K/W, conductividad térmica 0,034 W/(mK), impermeable al agua de lluvia, Euroclase A1 de reacción al fuego según UNE-EN 13501-1, capacidad de absorción de agua a corto plazo <=1 kg/m² y factor de resistencia a la difusión del vapor de agua 1,3. (material) | 1.050 | 15.28 | 16.04 |
| mt16aaa020ea | Ud | Fijación mecánica para paneles aislantes de lana de roca, colocados directamente sobre la superficie soporte. (material) | 8.000 | 0.15 | 1.20 |
| mt16aaa030 | m | Cinta autoadhesiva para sellado de juntas. (material) | 0.440 | 0.30 | 0.13 |
| mo054 | h | Oficial 1ª montador de aislamientos. (mano de obra) | 0.119 | 23.16 | 2.76 |
| mo101 | h | Ayudante montador de aislamientos. (mano de obra) | 0.119 | 21.78 | 2.59 |
| % | % | Costes directos complementarios | 2 % | 22.72 | 0.45 |
|  |  | Costes directos |  |  | 23.17 |
