# Aislamiento térmico de hogar o campana de chimenea

- Propiedad del archivo: CYPE INGENIEROS, S.A.
- Formato: FIEBDC-3/2002
- Ámbito geográfico: Región de Murcia
- Divisa: EUR
- Costes indirectos: 3.00 %
- IVA: 21.00 %

## N Aislamientos e impermeabilizaciones

### NA Aislamientos térmicos

#### NAH Chimeneas y hogares

**NAH010** m² Aislamiento térmico de hogar o campana de chimenea.
Aislamiento térmico de hogar o campana de chimenea, con panel de lana mineral hidrófobo, imputrescible, revestido por una de sus caras con una lámina de aluminio adherida con resina orgánica, de 30 mm de espesor, según UNE-EN 13162, resistencia térmica 0,85 m²K/W, conductividad térmica 0,035 W/(mK). Colocación en obra: a tope, con fijaciones mecánicas.
Incluye: Limpieza y preparación de la superficie soporte. Replanteo y corte del aislamiento. Colocación del aislamiento. Fijación del aislamiento.
Criterio de medición de proyecto: Superficie medida según documentación gráfica de Proyecto.
Criterio de medición de obra: Se medirá la superficie realmente ejecutada según especificaciones de Proyecto.

| Código | Ud | Descripción | Rendimiento | Precio | Importe |
|---|---|---|---|---|---|
| mt16lva080a | m² | Panel de lana mineral hidrófobo, imputrescible, revestido por una de sus caras con una lámina de aluminio adherida con resina orgánica, de 30 mm de espesor, según UNE-EN 13162, resistencia térmica 0,85 m²K/W, conductividad térmica 0,035 W/(mK), Euroclase A1 de reacción al fuego según UNE-EN 13501-1, capacidad de absorción de agua a corto plazo <=1 kg/m² y factor de resistencia a la difusión del vapor de agua 1, con código de designación MW-EN 13162-T5-DS(TH)-WS-WL(P), de aplicación como aislante térmico y protección preventiva frente al fuego de hogares y campanas de chimeneas o extractores de humos. (material) | 1.050 | 20.94 | 21.99 |
| mt16aaa020ac | Ud | Fijación mecánica para paneles aislantes de lana mineral, colocados directamente sobre la superficie soporte. (material) | 6.667 | 0.13 | 0.87 |
| mo054 | h | Oficial 1ª montador de aislamientos. (mano de obra) | 0.100 | 23.16 | 2.32 |
| mo101 | h | Ayudante montador de aislamientos. (mano de obra) | 0.100 | 21.78 | 2.18 |
| % | % | Costes directos complementarios | 2 % | 27.36 | 0.55 |
|  |  | Costes directos |  |  | 27.91 |
