# Aislamiento termoacústico bajo suelos de madera y laminados, con poliestireno expandido

- Propiedad del archivo: CYPE INGENIEROS, S.A.
- Formato: FIEBDC-3/2002
- Ámbito geográfico: Región de Murcia
- Divisa: EUR
- Costes indirectos: 3.00 %
- IVA: 21.00 %

## N Aislamientos e impermeabilizaciones

### NA Aislamientos térmicos

#### NAM Suelos de madera y laminados

**NAM030** m² Aislamiento termoacústico bajo suelos de madera y laminados, con poliestireno expandido.
Aislamiento termoacústico bajo suelos de madera y laminados, formado por panel rígido de poliestireno expandido, según UNE-EN 13163, de superficie lisa y mecanizado lateral recto, de 10 mm de espesor, resistencia térmica 0,35 m²K/W, conductividad térmica 0,03 W/(mK), colocado a tope, simplemente apoyado, cubierto con film de polietileno de 0,2 mm de espesor y desolidarización perimetral realizada con el mismo material aislante, preparado para recibir directamente el suelo de madera o laminado. Incluso cinta autoadhesiva para sellado de juntas.
Incluye: Limpieza y preparación de la superficie soporte. Replanteo y corte del aislamiento. Colocación del aislamiento. Colocación del film de polietileno. Sellado de juntas del film de polietileno.
Criterio de medición de proyecto: Superficie medida según documentación gráfica de Proyecto.
Criterio de medición de obra: Se medirá la superficie realmente ejecutada según especificaciones de Proyecto.

| Código | Ud | Descripción | Rendimiento | Precio | Importe |
|---|---|---|---|---|---|
| mt16pel060nad | m² | Panel rígido de poliestireno expandido, según UNE-EN 13163, de superficie lisa y mecanizado lateral recto, de 10 mm de espesor, resistencia térmica 0,35 m²K/W, conductividad térmica 0,03 W/(mK), Euroclase E de reacción al fuego según UNE-EN 13501-1, con código de designación EPS-EN 13163-T3-L3-W2-S5-P10-TR200-DS(N)2-BS150-CS(10)100; proporcionando una reducción del nivel global de presión de ruido de impactos de 27 dB. (material) | 1.100 | 1.92 | 2.11 |
| mt16png010d | m² | Film de polietileno de 0,2 mm de espesor y 184 g/m² de masa superficial. (material) | 1.050 | 0.41 | 0.43 |
| mt16aaa030 | m | Cinta autoadhesiva para sellado de juntas. (material) | 0.250 | 0.30 | 0.08 |
| mo054 | h | Oficial 1ª montador de aislamientos. (mano de obra) | 0.119 | 23.16 | 2.76 |
| mo101 | h | Ayudante montador de aislamientos. (mano de obra) | 0.119 | 21.78 | 2.59 |
| % | % | Costes directos complementarios | 2 % | 7.97 | 0.16 |
|  |  | Costes directos |  |  | 8.13 |
