# Aislamiento térmico por el exterior, en fachada autoportante, pasante y ventilada

- Propiedad del archivo: CYPE INGENIEROS, S.A.
- Formato: FIEBDC-3/2002
- Ámbito geográfico: Región de Murcia
- Divisa: EUR
- Costes indirectos: 3.00 %
- IVA: 21.00 %

## N Aislamientos e impermeabilizaciones

### NA Aislamientos térmicos

#### NAQ Fachadas ventiladas

**NAQ020** m² Aislamiento térmico por el exterior, en fachada autoportante, pasante y ventilada.
Aislamiento térmico por el exterior, en fachada autoportante, pasante y ventilada, con panel rígido de lana mineral, según UNE-EN 13162, no revestido de doble densidad, de 30 mm de espesor, resistencia térmica 0,85 m²K/W, conductividad térmica 0,034 W/(mK). Colocación en obra: a tope, con fijaciones mecánicas.
Incluye: Replanteo y corte del aislamiento. Colocación del aislamiento. Fijación del aislamiento. Resolución de puntos singulares.
Criterio de medición de proyecto: Superficie medida según documentación gráfica de Proyecto.
Criterio de medición de obra: Se medirá la superficie realmente ejecutada según especificaciones de Proyecto.

| Código | Ud | Descripción | Rendimiento | Precio | Importe |
|---|---|---|---|---|---|
| mt16lra020aal | m² | Panel rígido de lana mineral, según UNE-EN 13162, no revestido de doble densidad, de 30 mm de espesor, resistencia térmica 0,85 m²K/W, conductividad térmica 0,034 W/(mK), impermeable al agua de lluvia, Euroclase A1 de reacción al fuego según UNE-EN 13501-1, capacidad de absorción de agua a corto plazo <=1 kg/m² y factor de resistencia a la difusión del vapor de agua 1,3. (material) | 1.050 | 14.98 | 15.73 |
| mt16aaa020ab | Ud | Fijación mecánica para paneles aislantes de lana mineral, colocados directamente sobre la superficie soporte. (material) | 4.000 | 0.20 | 0.80 |
| mo054 | h | Oficial 1ª montador de aislamientos. (mano de obra) | 0.080 | 23.16 | 1.85 |
| mo101 | h | Ayudante montador de aislamientos. (mano de obra) | 0.040 | 21.78 | 0.87 |
| % | % | Costes directos complementarios | 2 % | 19.25 | 0.39 |
|  |  | Costes directos |  |  | 19.64 |
