# Aislamiento acústico a ruido aéreo sobre falso techo, con paneles de fibra de poliéster

- Propiedad del archivo: CYPE INGENIEROS, S.A.
- Formato: FIEBDC-3/2002
- Ámbito geográfico: Región de Murcia
- Divisa: EUR
- Costes indirectos: 3.00 %
- IVA: 21.00 %

## N Aislamientos e impermeabilizaciones

### NB Aislamientos acústicos

#### NBT Falsos techos

**NBT040** m² Aislamiento acústico a ruido aéreo sobre falso techo, con paneles de fibra de poliéster.
Aislamiento acústico a ruido aéreo sobre falso techo, con panel de napa de poliéster, tipo NPP, de 1350x600 mm y 80 (40+40) mm de espesor.
Criterio de valoración económica: El precio no incluye el falso techo.
Incluye: Corte y ajuste del aislamiento. Colocación del aislamiento.
Criterio de medición de proyecto: Superficie medida según documentación gráfica de Proyecto.
Criterio de medición de obra: Se medirá la superficie realmente ejecutada según especificaciones de Proyecto.

| Código | Ud | Descripción | Rendimiento | Precio | Importe |
|---|---|---|---|---|---|
| mt16npg020f | m² | Panel de napa de poliéster, tipo NPP, de 1350x600 mm y 80 (40+40) mm de espesor, resistencia térmica 1,02 m²K/W, conductividad térmica 0,039 W/(mK), Euroclase B-s1, d0 de reacción al fuego según UNE-EN 13501-1; con atenuación acústica de 50 dB. (material) | 1.050 | 10.72 | 11.26 |
| mo054 | h | Oficial 1ª montador de aislamientos. (mano de obra) | 0.077 | 23.16 | 1.78 |
| mo101 | h | Ayudante montador de aislamientos. (mano de obra) | 0.077 | 21.78 | 1.68 |
| % | % | Costes directos complementarios | 2 % | 14.72 | 0.29 |
|  |  | Costes directos |  |  | 15.01 |
