# Plancha antivibración, de caucho

- Propiedad del archivo: CYPE INGENIEROS, S.A.
- Formato: FIEBDC-3/2002
- Ámbito geográfico: Región de Murcia
- Divisa: EUR
- Costes indirectos: 3.00 %
- IVA: 21.00 %

## N Aislamientos e impermeabilizaciones

### NC Amortiguación de vibraciones

#### NCA Amortiguadores y elementos antivibración

**NCA020** Ud Plancha antivibración, de caucho.
Plancha antivibración de caucho, de 280x280x10 mm y 2,6 kg/cm² de carga máxima a compresión.
Incluye: Replanteo. Colocación de la plancha antivibración.
Criterio de medición de proyecto: Número de unidades previstas, según documentación gráfica de Proyecto.
Criterio de medición de obra: Se medirá el número de unidades realmente ejecutadas según especificaciones de Proyecto.

| Código | Ud | Descripción | Rendimiento | Precio | Importe |
|---|---|---|---|---|---|
| mt16avg030a | Ud | Plancha antivibración de caucho, de 280x280x10 mm y 2,6 kg/cm² de carga máxima a compresión. (material) | 1.000 | 5.95 | 5.95 |
| mo054 | h | Oficial 1ª montador de aislamientos. (mano de obra) | 0.100 | 23.16 | 2.32 |
| mo101 | h | Ayudante montador de aislamientos. (mano de obra) | 0.100 | 21.78 | 2.18 |
| % | % | Costes directos complementarios | 2 % | 10.45 | 0.21 |
|  |  | Costes directos |  |  | 10.66 |
