# Freno de vapor, por el interior de fachada

- Propiedad del archivo: CYPE INGENIEROS, S.A.
- Formato: FIEBDC-3/2002
- Ámbito geográfico: Región de Murcia
- Divisa: EUR
- Costes indirectos: 3.00 %
- IVA: 21.00 %

## N Aislamientos e impermeabilizaciones

### NE Estanqueidad

#### NEF Fachadas y medianerías

**NEF045** m² Freno de vapor, por el interior de fachada.
Freno de vapor con estanqueidad al aire, de polipropileno, con armadura Ursa Seco Membrane "URSA IBÉRICA AISLANTES", de 0,025 mm de espesor y 150 g/m², de 25 m de espesor de aire equivalente frente a la difusión de vapor de agua, según UNE-EN 1931, (Euroclase E de reacción al fuego, según UNE-EN 13501-1). Colocación en obra: con solapes, por el interior del cerramiento vertical. Incluso cinta adhesiva de doble cara, Ursa Seco "URSA IBÉRICA AISLANTES", para fijación a la superficie soporte y cinta adhesiva, Ursa Seco "URSA IBÉRICA AISLANTES", para el sellado de láminas para el control del vapor.
Incluye: Limpieza y preparación de la superficie. Corte y preparación. Fijación. Corte de la cinta de sellado. Colocación de la cinta de sellado.
Criterio de medición de proyecto: Superficie medida según documentación gráfica de Proyecto.
Criterio de medición de obra: Se medirá la superficie realmente ejecutada según especificaciones de Proyecto.

| Código | Ud | Descripción | Rendimiento | Precio | Importe |
|---|---|---|---|---|---|
| mt15urs020a | m² | Freno de vapor con estanqueidad al aire, de polipropileno, con armadura Ursa Seco Membrane "URSA IBÉRICA AISLANTES", de 0,025 mm de espesor y 150 g/m², de 25 m de espesor de aire equivalente frente a la difusión de vapor de agua, según UNE-EN 1931, (Euroclase E de reacción al fuego, según UNE-EN 13501-1). (material) | 1.100 | 4.12 | 4.53 |
| mt15urs030c | m | Cinta adhesiva de doble cara, Ursa Seco "URSA IBÉRICA AISLANTES", de 38 mm de anchura. (material) | 1.020 | 0.87 | 0.89 |
| mt15urs030f | m | Cinta adhesiva en tiras, Ursa Seco "URSA IBÉRICA AISLANTES", de 60 mm de anchura. (material) | 1.020 | 1.24 | 1.26 |
| op00gra020 |  | Grapadora de martillo. | 1.000 | 0.00 | 0.00 |
| mo054 | h | Oficial 1ª montador de aislamientos. (mano de obra) | 0.040 | 23.16 | 0.93 |
| mo101 | h | Ayudante montador de aislamientos. (mano de obra) | 0.020 | 21.78 | 0.44 |
| % | % | Costes directos complementarios | 2 % | 8.05 | 0.16 |
|  |  | Costes directos |  |  | 8.21 |
