# Sellado estanco de paso de tubos con pieza prefabricada, en paramento de madera

- Propiedad del archivo: CYPE INGENIEROS, S.A.
- Formato: FIEBDC-3/2002
- Ámbito geográfico: Región de Murcia
- Divisa: EUR
- Costes indirectos: 3.00 %
- IVA: 21.00 %

## N Aislamientos e impermeabilizaciones

### NE Estanqueidad

#### NEI Instalaciones

**NEI020** Ud Sellado estanco de paso de tubos con pieza prefabricada, en paramento de madera.
Sellado estanco con pieza, para un tubo de de 270 a 320 mm de diámetro, de caucho sintético EPDM, de 50x50 cm, con cinta autoadhesiva, de geotextil no tejido de polipropileno, con adhesivo acrílico sin disolventes y película de separación de papel siliconado, de 6 cm de anchura, en paramento de madera.
Incluye: Limpieza y preparación de la superficie. Colocación de la pieza. Corte de la cinta de sellado. Colocación de la cinta de sellado.
Criterio de medición de proyecto: Número de unidades previstas, según documentación gráfica de Proyecto.
Criterio de medición de obra: Se medirá el número de unidades realmente ejecutadas según especificaciones de Proyecto.

| Código | Ud | Descripción | Rendimiento | Precio | Importe |
|---|---|---|---|---|---|
| mt15sbi090gm | Ud | Pieza para la resolución del paso de instalaciones, para un tubo de 270 a 320 mm de diámetro, de caucho sintético EPDM, de 50x50 cm, para fijar con cinta autoadhesiva, rango de temperatura de trabajo de -40 a 150°C, para aplicar en interiores y exteriores. (material) | 1.000 | 18.21 | 18.21 |
| mt15sbi010a | m | Cinta autoadhesiva, de geotextil no tejido de polipropileno, con adhesivo acrílico sin disolventes y película de separación de papel siliconado, de 6 cm de anchura, rango de temperatura de trabajo de -40 a 90°C, para aplicar en interiores y exteriores, suministrada en rollos de 30 m de longitud. (material) | 0.600 | 0.85 | 0.51 |
| mo101 | h | Ayudante montador de aislamientos. (mano de obra) | 0.015 | 21.78 | 0.33 |
| % | % | Costes directos complementarios | 2 % | 19.05 | 0.38 |
|  |  | Costes directos |  |  | 19.43 |
