# Capa separadora en cimentación: lámina de polietileno

- Propiedad del archivo: CYPE INGENIEROS, S.A.
- Formato: FIEBDC-3/2002
- Ámbito geográfico: Región de Murcia
- Divisa: EUR
- Costes indirectos: 3.00 %
- IVA: 21.00 %

## N Aislamientos e impermeabilizaciones

### NG Geosintéticos

#### NGI Cimentaciones

**NGI010** m² Capa separadora en cimentación: lámina de polietileno.
Capa separadora en cimentación: film de polietileno de 0,15 mm de espesor y 138 g/m² de masa superficial. Colocación en obra: con solapes, directamente sobre el terreno, sobre un encachado o sobre una superficie de hormigón.
Incluye: Colocación de la capa separadora.
Criterio de medición de proyecto: Superficie medida según documentación gráfica de Proyecto.
Criterio de medición de obra: Se medirá la superficie realmente ejecutada según especificaciones de Proyecto, incluyendo las entregas y los solapes.

| Código | Ud | Descripción | Rendimiento | Precio | Importe |
|---|---|---|---|---|---|
| mt16png010c | m² | Film de polietileno de 0,15 mm de espesor y 138 g/m² de masa superficial. (material) | 1.400 | 0.30 | 0.42 |
| mo029 | h | Oficial 1ª aplicador de láminas impermeabilizantes. (mano de obra) | 0.020 | 22.53 | 0.45 |
| mo067 | h | Ayudante aplicador de láminas impermeabilizantes. (mano de obra) | 0.040 | 21.78 | 0.87 |
| % | % | Costes directos complementarios | 2 % | 1.74 | 0.03 |
|  |  | Costes directos |  |  | 1.77 |
