# Sistema "AQUAPOL", de protección frente a la humedad y secado de muros

- Propiedad del archivo: CYPE INGENIEROS, S.A.
- Formato: FIEBDC-3/2002
- Ámbito geográfico: Región de Murcia
- Divisa: EUR
- Costes indirectos: 3.00 %
- IVA: 21.00 %

## N Aislamientos e impermeabilizaciones

### NH Tratamiento de humedades por capilaridad

#### NHD Dispositivos

**NHD020** Ud Sistema "AQUAPOL", de protección frente a la humedad y secado de muros.
Sistema "AQUAPOL", de protección frente a la humedad y secado de muros, para una superficie construida en planta de entre 151 y 250 m², formado por un dispositivo de techo, D2000-2, de 17 cm de altura y 32,5 cm de diámetro, según estudio previo de la geometría de la planta, apto para cualquier material y espesor de muro.
Incluye: Inspección visual y toma de datos. Redacción del informe técnico. Instalación del sistema.
Criterio de medición de proyecto: Número de unidades previstas, según documentación gráfica de Proyecto.
Criterio de medición de obra: Se medirá el número de unidades realmente ejecutadas según especificaciones de Proyecto.

| Código | Ud | Descripción | Rendimiento | Precio | Importe |
|---|---|---|---|---|---|
| mt15daq005b | Ud | Desplazamientos, estudio previo y primera supervisión de sistema "AQUAPOL", de protección frente a la humedad y secado de muros. (material) | 1.000 | 1700.56 | 1700.56 |
| mt15daq010ga | Ud | Sistema "AQUAPOL", de protección frente a la humedad y secado de muros, para una superficie construida en planta de entre 151 y 250 m², formado por un dispositivo de techo, D2000-2, de 17 cm de altura y 32,5 cm de diámetro, según estudio previo de la geometría de la planta, apto para cualquier material y espesor de muro. (material) | 1.000 | 3744.60 | 3744.60 |
| mo011 | h | Oficial 1ª montador. (mano de obra) | 4.976 | 23.16 | 115.24 |
| mo080 | h | Ayudante montador. (mano de obra) | 4.976 | 21.78 | 108.38 |
| % | % | Costes directos complementarios | 2 % | 5668.78 | 113.38 |
|  |  | Costes directos |  |  | 5782.16 |
