# Impermeabilización de losa de cimentación. Sistema Reestructuración Molecular "TECAFIL"

- Propiedad del archivo: CYPE INGENIEROS, S.A.
- Formato: FIEBDC-3/2002
- Ámbito geográfico: Región de Murcia
- Divisa: EUR
- Costes indirectos: 3.00 %
- IVA: 21.00 %

## N Aislamientos e impermeabilizaciones

### NI Impermeabilizaciones

#### NIC Cimentaciones

**NIC030** m² Impermeabilización de losa de cimentación. Sistema Reestructuración Molecular "TECAFIL".
Impermeabilización de losa de cimentación, sistema Reestructuración Molecular "TECAFIL". IMPERMEABILIZACIÓN BAJO LA LOSA: aplicación de una mano de impregnación líquida, Tecafil Nano Quimic AP "TECAFIL", sin diluir, (rendimiento: 0,15 kg/m²), antes de proceder al hormigonado, con la armadura de la losa ya montada, sobre el hormigón de limpieza previamente humedecido con agua. IMPERMEABILIZACIÓN SOBRE LA LOSA: aplicación de una mano de impregnación líquida, Tecafil Nano Quimic AP "TECAFIL", sin diluir, (rendimiento: 0,15 kg/m²), sobre el hormigón ya fraguado, aplicación de lechada de cemento CEM II/B-L 32,5 R 1/4 mediante extendido con cepillo y una mano de impregnación líquida, Tecafil Nano Quimic AP "TECAFIL", sin diluir, (rendimiento: 0,15 kg/m²).
Incluye: Limpieza. Humectación de la capa de hormigón de limpieza. Aplicación de la impregnación sobre la capa de hormigón de limpieza. Aplicación de la impregnación sobre la losa. Aplicación de la lechada de cemento. Aplicación de la impregnación.
Criterio de medición de proyecto: Superficie medida según documentación gráfica de Proyecto.
Criterio de medición de obra: Se medirá la superficie realmente ejecutada según especificaciones de Proyecto.

| Código | Ud | Descripción | Rendimiento | Precio | Importe |
|---|---|---|---|---|---|
| mt08aaa010a | m³ | Agua. (material) | 0.001 | 1.50 | 0.00 |
| mt15tec010c | kg | Impregnación líquida, Tecafil Nano Quimic AP "TECAFIL", sin sustancias orgánicas volátiles (VOC); para aplicar con pistola, según UNE-EN 1504-2. (material) | 0.450 | 12.00 | 5.40 |
| mt09lec020j | m³ | Lechada de cemento CEM II/B-L 32,5 R 1/4. (material) | 0.001 | 102.70 | 0.10 |
| mo032 | h | Oficial 1ª aplicador de productos impermeabilizantes. (mano de obra) | 0.080 | 22.53 | 1.80 |
| mo070 | h | Ayudante aplicador de productos impermeabilizantes. (mano de obra) | 0.080 | 21.78 | 1.74 |
| % | % | Costes directos complementarios | 2 % | 9.04 | 0.18 |
|  |  | Costes directos |  |  | 9.22 |
