# Impermeabilización de ducha de obra con canaleta de drenaje, sistema Schlüter-KERDI-LINE-VARIO "SCHLÜTER-SYSTEMS"

- Propiedad del archivo: CYPE INGENIEROS, S.A.
- Formato: FIEBDC-3/2002
- Ámbito geográfico: Región de Murcia
- Divisa: EUR
- Costes indirectos: 3.00 %
- IVA: 21.00 %

## N Aislamientos e impermeabilizaciones

### NI Impermeabilizaciones

#### NIH Locales húmedos

**NIH122** Ud Impermeabilización de ducha de obra con canaleta de drenaje, sistema Schlüter-KERDI-LINE-VARIO "SCHLÜTER-SYSTEMS".
Impermeabilización de paramentos verticales y horizontales de ducha de obra con canaleta de drenaje, sistema Schlüter-KERDI-LINE-VARIO "SCHLÜTER-SYSTEMS", compuesta por, kit Schlüter-KERDI-LINE-VARIO-H 40 G5 "SCHLÜTER-SYSTEMS", formado por canaleta de drenaje de 140 mm de longitud con lámina impermeabilizante flexible de polietileno, elemento portante de la canaleta de 65 mm de altura, sumidero sifónico giratorio 360° de sifón invertido de salida horizontal de 40 mm de diámetro, tubo de desagüe de 40 mm de diámetro, tapa de protección, pieza para prueba de estanqueidad y dos piezas para la resolución de ángulos internos en tratamientos impermeabilizantes, con unión termosellada entre la canaleta y la lámina, perfil de drenaje cortable, de acero inoxidable AISI 316L, acabado cepillado, Schlüter-KERDI-LINE-VARIO D9 EB 120 "SCHLÜTER-SYSTEMS", de 1200x26x7 mm, lámina impermeabilizante, desolidarizante y difusora de vapor de agua de polietileno con estructura cuadriculada, de 3 mm de espesor, Schlüter-DITRA 30M "SCHLÜTER-SYSTEMS", fijada al soporte con adhesivo cementoso de fraguado normal C1 y lámina impermeabilizante flexible de polietileno, con ambas caras revestidas de geotextil no tejido, Schlüter-KERDI 200 "SCHLÜTER-SYSTEMS", de 0,2 mm de espesor, fijada al soporte con adhesivo cementoso de fraguado normal C1. Incluso adhesivo bicomponente Schlüter-KERDI-COLL-L, banda de refuerzo Schlüter-KERDI-KEBA 100/125 y complementos de refuerzo en tratamiento de puntos singulares mediante el uso de piezas especiales "SCHLÜTER-SYSTEMS" para la resolución de 2 encuentros con tuberías pasantes Schlüter-KERDI-KM.
Criterio de valoración económica: El precio no incluye la formación de pendientes ni el revestimiento.
Incluye: Corte y preparación de las láminas impermeabilizantes de polietileno. Extendido del adhesivo cementoso. Colocación de la impermeabilización. Colocación y fijación del kit. Ejecución de refuerzos en puntos singulares. Resolución de uniones. Sellado de juntas elásticas. Colocación del perfil para desagüe de ducha de obra.
Criterio de medición de proyecto: Número de unidades previstas, según documentación gráfica de Proyecto.
Criterio de medición de obra: Se medirá el número de unidades realmente ejecutadas según especificaciones de Proyecto.

| Código | Ud | Descripción | Rendimiento | Precio | Importe |
|---|---|---|---|---|---|
| mt15res170a | Ud | Kit Schlüter-KERDI-LINE-VARIO-H 40 G5 "SCHLÜTER-SYSTEMS", formado por canaleta de drenaje de 140 mm de longitud con lámina impermeabilizante flexible de polietileno, elemento portante de la canaleta de 65 mm de altura, sumidero sifónico giratorio 360° de sifón invertido de salida horizontal de 40 mm de diámetro, tubo de desagüe de 40 mm de diámetro, tapa de protección, pieza para prueba de estanqueidad y dos piezas para la resolución de ángulos internos en tratamientos impermeabilizantes, con unión termosellada entre la canaleta y la lámina, para impermeabilización y desagüe de ducha de obra. (material) | 1.000 | 226.44 | 226.44 |
| mt09mcr021g | kg | Adhesivo cementoso de fraguado normal, C1, según UNE-EN 12004, color gris. (material) | 12.400 | 0.35 | 4.34 |
| mt15res300d | m˛ | Lámina impermeabilizante, desolidarizante y difusora de vapor de agua de polietileno con estructura cuadriculada, de 3 mm de espesor, Schlüter-DITRA 30M "SCHLÜTER-SYSTEMS", revestida de geotextil no tejido en una de sus caras, suministrada en rollos de 30 m de longitud. (material) | 1.200 | 19.21 | 23.05 |
| mt15res060d | kg | Adhesivo bicomponente, Schlüter-KERDI-COLL-L "SCHLÜTER-SYSTEMS", a base de una dispersión acrílica sin disolventes y polvo de cemento, para el sellado de juntas. (material) | 1.300 | 11.92 | 15.50 |
| mt15res020ob | m | Banda de sellado, Schlüter-KERDI-KEBA 100/125 "SCHLÜTER-SYSTEMS", de 125 mm de anchura y 0,1 mm de espesor, para lámina impermeabilizante flexible de polietileno, con ambas caras revestidas de geotextil no tejido, suministrada en rollos de 30 m de longitud. (material) | 1.200 | 4.02 | 4.82 |
| mt15res010a | m˛ | Lámina impermeabilizante flexible de polietileno, con ambas caras revestidas de geotextil no tejido, Schlüter-KERDI 200 "SCHLÜTER-SYSTEMS", de 0,2 mm de espesor. (material) | 5.000 | 19.66 | 98.30 |
| mt15res050a | Ud | Pieza para la resolución de encuentros con tuberías pasantes de 25 mm de diámetro en tratamientos impermeabilizantes, Schlüter-KERDI-KM "SCHLÜTER-SYSTEMS". (material) | 2.000 | 1.97 | 3.94 |
| mt15res172a | Ud | Perfil de drenaje cortable, de acero inoxidable AISI 316L, acabado cepillado, Schlüter-KERDI-LINE-VARIO D9 EB 120 "SCHLÜTER-SYSTEMS", de 1200x26x7 mm, con dos tapones terminales, para desagüe de ducha de obra. (material) | 1.000 | 244.47 | 244.47 |
| mo029 | h | Oficial 1Ş aplicador de láminas impermeabilizantes. (mano de obra) | 1.397 | 22.53 | 31.47 |
| mo067 | h | Ayudante aplicador de láminas impermeabilizantes. (mano de obra) | 1.397 | 21.78 | 30.43 |
| % | % | Costes directos complementarios | 2 % | 682.76 | 13.66 |
|  |  | Costes directos |  |  | 696.42 |
