# Impermeabilización líquida de cornisa o alero

- Propiedad del archivo: CYPE INGENIEROS, S.A.
- Formato: FIEBDC-3/2002
- Ámbito geográfico: Región de Murcia
- Divisa: EUR
- Costes indirectos: 3.00 %
- IVA: 21.00 %

## N Aislamientos e impermeabilizaciones

### NL Impermeabilizaciones líquidas

#### NLF Fachadas

**NLF005** m² Impermeabilización líquida de cornisa o alero.
Impermeabilización líquida de cornisa o alero de hormigón armado, con tres manos de revestimiento elástico impermeabilizante, color blanco, compuesto de polímeros sintéticos en dispersión, cargas y pigmentos minerales y fibras, 2,25 kg/m², sobre mortero de cemento, industrial, con aditivo hidrófugo, M-5, con pendiente del 1% al 5%, acabado fratasado.
Incluye: Vertido, extendido y regleado de la capa de mortero de formación de pendientes. Aplicación del impermeabilizante.
Criterio de medición de proyecto: Superficie medida según documentación gráfica de Proyecto.
Criterio de medición de obra: Se medirá la superficie realmente ejecutada según especificaciones de Proyecto.

| Código | Ud | Descripción | Rendimiento | Precio | Importe |
|---|---|---|---|---|---|
| mt28mic030c | kg | Revestimiento elástico impermeabilizante, color blanco, compuesto de polímeros sintéticos en dispersión, cargas y pigmentos minerales y fibras. (material) | 2.250 | 7.20 | 16.20 |
| mt08aaa010a | m³ | Agua. (material) | 0.007 | 1.50 | 0.01 |
| mt09mif010ia | t | Mortero industrial para albañilería, de cemento, color gris, con aditivo hidrófugo, categoría M-5 (resistencia a compresión 5 N/mm²), suministrado en sacos, según UNE-EN 998-2. (material) | 0.038 | 57.48 | 2.18 |
| op00tal020 |  | Taladro con batidora. | 0.200 | 0.00 | 0.00 |
| mo032 | h | Oficial 1ª aplicador de productos impermeabilizantes. (mano de obra) | 0.199 | 22.53 | 4.48 |
| mo070 | h | Ayudante aplicador de productos impermeabilizantes. (mano de obra) | 0.199 | 21.78 | 4.33 |
| % | % | Costes directos complementarios | 2 % | 27.20 | 0.54 |
|  |  | Costes directos |  |  | 27.74 |
