# Impermeabilización líquida de cubiertas. Sistema Antigoteras "PINTURAS ISAVAL"

- Propiedad del archivo: CYPE INGENIEROS, S.A.
- Formato: FIEBDC-3/2002
- Ámbito geográfico: Región de Murcia
- Divisa: EUR
- Costes indirectos: 3.00 %
- IVA: 21.00 %

## N Aislamientos e impermeabilizaciones

### NL Impermeabilizaciones líquidas

#### NLG Cubiertas, galerías y balcones

**NLG210** m² Impermeabilización líquida de cubiertas. Sistema Antigoteras "PINTURAS ISAVAL".
Impermeabilización líquida de cubiertas. Sistema Antigoteras "PINTURAS ISAVAL" formado por revestimiento continuo elástico impermeabilizante con fibra de vidrio incorporada, Aislant Antigoteras "PINTURAS ISAVAL", color blanco, con un rendimiento de 1,5 l/m², y colocación de malla de fibra de vidrio "PINTURAS ISAVAL", de 60 g/m² de masa superficial.
Incluye: Limpieza de la superficie soporte. Armado de la superficie. Aplicación del impermeabilizante.
Criterio de medición de proyecto: Superficie medida en proyección horizontal, según documentación gráfica de Proyecto, desde las caras interiores de los antepechos o petos perimetrales que la limitan.
Criterio de medición de obra: Se medirá, en proyección horizontal, la superficie realmente ejecutada según especificaciones de Proyecto, desde las caras interiores de los antepechos o petos perimetrales que la limitan.

| Código | Ud | Descripción | Rendimiento | Precio | Importe |
|---|---|---|---|---|---|
| mt15rei020a | m² | Malla de fibra de vidrio "PINTURAS ISAVAL", de 60 g/m² de masa superficial, suministrada en rollos de 50 m (material) | 1.000 | 0.72 | 0.72 |
| mt15rei010ae | l | Revestimiento continuo elástico impermeabilizante con fibra de vidrio incorporada a base de polímeros acrílicos en emulsión acuosa, Aislant Antigoteras "PINTURAS ISAVAL", color blanco. (material) | 1.500 | 10.57 | 15.86 |
| op00tal020 |  | Taladro con batidora. | 1.000 | 0.00 | 0.00 |
| mo032 | h | Oficial 1ª aplicador de productos impermeabilizantes. (mano de obra) | 0.119 | 22.53 | 2.68 |
| mo070 | h | Ayudante aplicador de productos impermeabilizantes. (mano de obra) | 0.119 | 21.78 | 2.59 |
| % | % | Costes directos complementarios | 2 % | 21.85 | 0.44 |
|  |  | Costes directos |  |  | 22.29 |
