# Impermeabilización líquida de cubiertas. Sistema Isolpur Plus "WÜRTH"

- Propiedad del archivo: CYPE INGENIEROS, S.A.
- Formato: FIEBDC-3/2002
- Ámbito geográfico: Región de Murcia
- Divisa: EUR
- Costes indirectos: 3.00 %
- IVA: 21.00 %

## N Aislamientos e impermeabilizaciones

### NL Impermeabilizaciones líquidas

#### NLG Cubiertas, galerías y balcones

**NLG272** m² Impermeabilización líquida de cubiertas. Sistema Isolpur Plus "WÜRTH".
Impermeabilización líquida de cubiertas, sobre superficie soporte de baldosas cerámicas. Sistema Isolpur Plus "WÜRTH" formado por tres capas de revestimiento impermeabilizante, Isolpur Plus "WÜRTH", a base de poliuretano alifático, incoloro, con resistencia a la intemperie, al envejecimiento y a los rayos UV, 0,9 kg/m², previa imprimación con una mezcla de imprimación, PU Primer "WÜRTH", 0,055 kg/m² y aditivo a base de silanos y siloxanos, PU Aditor "WÜRTH", 0,009 kg/m².
Incluye: Limpieza de la superficie soporte. Aplicación de la imprimación. Aplicación del impermeabilizante.
Criterio de medición de proyecto: Superficie medida en proyección horizontal, según documentación gráfica de Proyecto, desde las caras interiores de los antepechos o petos perimetrales que la limitan.
Criterio de medición de obra: Se medirá, en proyección horizontal, la superficie realmente ejecutada según especificaciones de Proyecto, desde las caras interiores de los antepechos o petos perimetrales que la limitan.

| Código | Ud | Descripción | Rendimiento | Precio | Importe |
|---|---|---|---|---|---|
| mt15wur140a | kg | Imprimación, PU Primer "WÜRTH". (material) | 0.055 | 24.07 | 1.32 |
| mt15wur150a | kg | Aditivo a base de silanos y siloxanos, PU Aditor "WÜRTH". (material) | 0.009 | 164.92 | 1.48 |
| mt15wur160a | kg | Revestimiento impermeabilizante, Isolpur Plus "WÜRTH", a base de poliuretano alifático, incoloro, con resistencia a la intemperie, al envejecimiento y a los rayos UV. (material) | 0.900 | 33.05 | 29.75 |
| op00tal020 |  | Taladro con batidora. | 1.000 | 0.00 | 0.00 |
| mo032 | h | Oficial 1ª aplicador de productos impermeabilizantes. (mano de obra) | 0.100 | 22.53 | 2.25 |
| mo070 | h | Ayudante aplicador de productos impermeabilizantes. (mano de obra) | 0.100 | 21.78 | 2.18 |
| % | % | Costes directos complementarios | 2 % | 36.98 | 0.74 |
|  |  | Costes directos |  |  | 37.72 |
