# Impermeabilización líquida de cubiertas. Sistema Acueproof "WÜRTH"

- Propiedad del archivo: CYPE INGENIEROS, S.A.
- Formato: FIEBDC-3/2002
- Ámbito geográfico: Región de Murcia
- Divisa: EUR
- Costes indirectos: 3.00 %
- IVA: 21.00 %

## N Aislamientos e impermeabilizaciones

### NL Impermeabilizaciones líquidas

#### NLG Cubiertas, galerías y balcones

**NLG275** m² Impermeabilización líquida de cubiertas. Sistema Acueproof "WÜRTH".
Impermeabilización líquida de cubiertas. Sistema Acueproof "WÜRTH" formado por tres capas de revestimiento continuo elástico impermeabilizante, Acueproof "WÜRTH", a base de poliuretano, color blanco, 2 kg/m², previa aplicación de imprimación "WÜRTH", bicomponente, a base de resina epoxi y agua, 0,225 kg/m², colocación de malla en puntos singulares, malla de fibra de poliéster, Armadura Geotextil, "WÜRTH", de 50 g/m² de masa superficial, acabado con una mano de barniz de poliuretano monocomponente, Protector PU Acueproof "WÜRTH", color blanco, 0,3 kg/m².
Incluye: Limpieza de la superficie soporte. Aplicación de la imprimación. Armado de la superficie. Aplicación del impermeabilizante. Aplicación de la mano de acabado.
Criterio de medición de proyecto: Superficie medida en proyección horizontal, según documentación gráfica de Proyecto, desde las caras interiores de los antepechos o petos perimetrales que la limitan.
Criterio de medición de obra: Se medirá, en proyección horizontal, la superficie realmente ejecutada según especificaciones de Proyecto, desde las caras interiores de los antepechos o petos perimetrales que la limitan.

| Código | Ud | Descripción | Rendimiento | Precio | Importe |
|---|---|---|---|---|---|
| mt15wur080a | kg | Imprimación "WÜRTH", bicomponente, a base de resina epoxi y agua. (material) | 0.225 | 23.70 | 5.33 |
| mt15wur090a | kg | Revestimiento continuo elástico impermeabilizante, Acueproof "WÜRTH", a base de poliuretano, color blanco (material) | 2.000 | 10.90 | 21.80 |
| mt15wur100a | m² | Malla de fibra de poliéster, Armadura Geotextil, "WÜRTH", de 50 g/m² de masa superficial. (material) | 0.200 | 3.00 | 0.60 |
| mt15wur110a | kg | Barniz de poliuretano monocomponente, Protector PU Acueproof "WÜRTH", color blanco. (material) | 0.300 | 4.13 | 1.24 |
| op00tal020 |  | Taladro con batidora. | 1.000 | 0.00 | 0.00 |
| mo032 | h | Oficial 1ª aplicador de productos impermeabilizantes. (mano de obra) | 0.199 | 22.53 | 4.48 |
| mo070 | h | Ayudante aplicador de productos impermeabilizantes. (mano de obra) | 0.199 | 21.78 | 4.33 |
| % | % | Costes directos complementarios | 2 % | 37.78 | 0.76 |
|  |  | Costes directos |  |  | 38.54 |
